# 2435-22 Geh- und Radweg an St 2132
Angebotsaufforderung (GAEB DA XML 3.2, DA83)
Projekt: LIN-Dampfsäge
Währung: EUR
Vergabeart: Verhandlungsverfahren
Auftraggeber: Gemeinde Lindberg, Zwieselauerstraße 1, 94227 Lindberg, Kr Regen; DV-Nummer: 02; Vergabenummer: 02
Erstellt mit: BECHMANN AVA 2025.20/ GXML Toolbox V3.3 R20210630, BECHMANN AVA 2025.20, 13.05.2026

## Zusätzlicher Text
Gemeinde Lindberg
Zwieselauer Straße 1
94227 Lindberg

Neubau Geh- und Radweg Dampfsäge

## 02 Geh- und Radweg STLK
Datum: 13.05.2026

### Bereich 1 Baustelleneinrichtung, Baubegleitende Leistungen

*Hinweis*
Allgemeine Vorbemerkungen
1. Die Vorbemerkungen zu den einzelnen Leistungsbereichen sind Vertragsbestandteil.
2. Für die Anwendung der Standardtexte sowie der Ausführung von Leistungen nach den Standardtexten sind die VOB Teil B und C, sowie etwaige Zusätzliche Vertragsbedingungen (ZVB) und etwaige Zusätzliche Technische Vertragsbedingungen (ZTV), Technische Lieferbedingungen (TL) und Technische Prüfbedingungen (TP) in den aktuellen Fassungen in Verbindung mit den durch die Oberste Baubehörde veröffentlichten Bekanntmachungen vertraglich vereinbart. Weitere Einzelheiten richten sich nach den Festlegungen in der Baubeschreibung.
3. Soweit im Leistungsverzeichnis auf Technische Spezifikationen (z.B. nationale Normen, mit denen Europäische Normen umgesetzt werden, europäische technische Zulassungen, gemeinsame technische Spezifikationen, internationale Normen) Bezug genommen wird, werden auch ohne den ausdrücklichen Zusatz "oder gleichwertig" immer gleichwertige Technische Spezifikationen in Bezug genommen.

*Hinweis*
Vorbemerkung:

1. Baulager
Als Lagerplatz für die Lagerung des Aushubmaterials in Haufwerken zur Beprobung und anschließender Abfuhr zu einer geeigneten Deponie stellt der AG ein ca. 5,4 km entferntes Flurstück zur Verfügung (Parkplatz Fällenrechen an der B11).
Benötigt der Auftragnehmer weitere Flächen für die Baustelleneinrichtung als Lager- und Arbeitsplätze sowie weitere Zufahrtswege, so ist es seine Sache, sie sich zu beschaffen oder ihre Benutzung mit den Eigentümern zu vereinbaren. Der AN hat seien Baustelleneinrichtung und sein Baulager abzusichern und ausreichend zu schützen. Der Mehraufwand hierfür wird nicht gesondert vergütet und ist in die EP miteinzukalkulieren.

2. Baustraßen
Benötigt der AN Baustraßen für die Herstellung der Leistung, so sind diese
mit einzukalkulieren. Eine Vergütung für Baustraßen erfolgt nicht.

3. Nachweise, Bescheinigungen, Protokolle
3.1 Materialnachweise
Wird ein Materialnachweis über die tatsächliche Einbaumenge gefordert, so
ist dieser über die Einreichung von Lieferscheinen für folgende Baustoffe zu
erstellen: u. a. Sand, Füllkies, Mineralgemisch, Material, Bitumenmaterial
usw.
3.2 Verwertungs-, Entsorgungsnachweise
Entsprechende Nachweise (Liefer-,Wiege-,und Begleitscheine,
Transportgenehmigungen) sind der Gemeinde Langdorf bzw. der Bauleitung auf
Verlangen vorzulegen.
3.3 Verdichtungsnachweise
Im Rahmen der vertraglich nachzuweisenden Eigenüberwachung einer
ausreichenden Verdichtung der verfüllten Gräben und Baugruben sind mit der
Rechnung die entsprechenden Nachweise gemäß ZTVA -StB einzureichen

Sämtliche anfallenden Nachweise, Bescheinigungen, Protokolle etc.
sind spätestens mit der Schlussrechnung einzureichen.

4. Aushubmaterial, Verwertung, Entsorgung
Wieder zu verwendendes Aushubmaterial ist im Baufeld zu lagern und wieder
einzubauen. Überschüssiges Aushubmaterial ist zum o.g. Lagerplatz des AG
zu fördern und getrennt nach Belastung in Haufwerken zu
lagern.
Der Transport des gelagerten Aushubmaterials, das für die Wiederverfüllung von
Leitungsgräben und Baugruben geeignet ist, ist in allen Positionen der
Leitungsgraben- und Baugrubenverfüllung mit einzurechnen und wird nicht
gesondert vergütet.

Bei den Aushubarbeiten ist darauf zu achten, dass unbedenkliches Bodenmaterial
nicht mit verunreinigtem vermischt und die ausgebauten Böden und dgl. getrennt
gelagert werden. Hierfür ist eine baubegleitende Aushubüberwachung durch einen
qualifizierten Gutachter, der vom AN beauftragt wird, einzusetzen. Ebenso erfolgt die Beprobung des überschüssigen bzw. verunreinigtem Bodenmaterials und dgl.
durch den Gutachter nach LAGA PN 98. Die Kosten werden nach der
entsprechenden LV-Position vergütet.

Nach Beurteilung der Proben nach LAGA M20 (Länderarbeitsgemeinschaft Abfall),
Leitfaden bzw. Mantelverordnung (vom Bodengutachter zu entscheiden), wird
folgendermaßen weiter verfahren:

Material Z 0 -  in Eigentum des AN übernehmen und von der Baustelle
  entfernen und fachgerecht verwerten.
  Mengenberechnung nach Wiegescheinen. Die
  Anforderungen gem. LAGA M 20 sind dabei unbedingt
  zu beachten.
Material Z 1.1 - in Eigentum des AN übernehmen und von der Baustelle
  entfernen und fachgerecht verwerten bzw. entsorgen.
  Für die Vergütung der Position sind die Annahme- und
  Wiegescheine einer zugelassenen Grube bzw. Deponie
  vorzulegen. Die Anforderungen gem. LAGA M 20 sind
  dabei unbedingt zu beachten.

Für das restliche Material mit höheren Belastungen hat der AN ein
Nachtragsangebot für die fachgerechte Entsorgung des Materials entsprechend
LAGA M 20 (Länderarbeitsgemeinschaft Abfall), Leitfaden bzw. Mantelverordnung
zu stellen. Es steht dem AG frei entsprechende Vergleichsangebote anzufordern
und evtl. gesondert zu vergeben.

Anmerkung:
Sollte kein Material der Belastungsklasse Z0 und/oder Z 1.1 anfallen, hat der AN
keinen Anspruch auf Vergütung bei Wegfall einer oder beiden Positionen. Der AN
hat dies in seiner Kalkulation zu berücksichtigen.

Bei fahrlässiger Vermischung des Bodenmaterials und dgl. haftet der AN für
die Mehrkosten der Entsorgung.

5. Auszahlung und Höhe der Baustelleneinrichtung
Pauschalbeträge kommt wie folgt zur Zahlung:
20% nach Einrichten der Baustelle
60% nach anteiligen Leistungen
20% nach Räumen der Baustelle

Bei Baustelleneinrichtungskosten über 5 % der Angebotssumme sind
diese detailiert aufzuführen. Als Baustelleneinrichtungskosten
dürfen nur die tatsächlich anfallenden Kosten verlangt werden.

#### Abschnitt 1.1 Baustelleneinrichtung

**1.1.1 Baustelle einrichten Sämtl.LV-Abschn. Zufahrt vorh.**
StL-Nr. 1910110711
Geräte, Werkzeuge und sonstige Betriebsmittel, die zur
vertragsgemäßen Ausführung der Bauleistungen erforderlich sind, auf die Baustelle bringen, bereitstellen und
soweit der Geräteeinsatz nicht gesondert vergütet
wird - betriebsfertig aufstellen einschl. der dafür
notwendigen Arbeiten. Die erforderlichen festen Anlagen
herstellen. Baubüros, Unterkünfte, Werkstätten, Lagerschuppen und dgl., soweit erforderlich, antransportieren, aufbauen und einrichten. Strom-, Wasser-, Fernsprechanschluss sowie Entsorgungseinrichtungen und dgl.
für die Baustelle, soweit erforderlich, herstellen. Bei
Bedarf Lagerplätze, sonstige Platzbefestigungen und
Wege im Baustellenbereich anlegen. Oberbodenarbeiten
einschl. Beseitigen von Aufwuchs für die Baustelleneinrichtung, soweit erforderlich, ausführen. Flächen beschaffen, sofern die vom AG zur Verfügung gestellten
nicht ausreichen. Kosten für Vorhalten, Unterhalten und
Betreiben der Geräte, Anlagen und Einrichtungen
einschl. Mieten, Pacht, Gebühren und dgl. werden nicht
mit dieser Pauschale, sondern mit den Einheitspreisen
der betreffenden Teilleistungen vergütet. Soweit nicht
für bestimmte Leistungen für das Einrichten der Baustelle gesonderte Positionen im Leistungsverzeichnis
enthalten sind, gilt die Pauschale
für alle Leistungen sämtlicher Abschnitte des Leistungsverzeichnisses.
Zufahrt zur Baustelle vorhanden.
Menge: 1,000 Psch

**1.1.2 Baustelle räumen Sämtl. LV-Abschn.**
StL-Nr. 1910111201
Baustelle von allen Geräten, Anlagen, Einrichtungen und
dgl. räumen. Benutzte Flächen und Wege entsprechend dem
ursprünglichen Zustand herrichten. Soweit nicht für
bestimmte Leistungen für das Räumen der Baustelle gesonderte Positionen im Leistungsverzeichnis enthalten
sind, gilt die Pauschale
für alle Leistungen sämtlicher Abschnitte des Leistungsverzeichnisses.
Menge: 1,000 Psch

#### Abschnitt 1.2 Bauzäune

**1.2.1 Bauzaun aufstellen und entfernen Zaunhöhe 2,0 m Stahlgitter-FT**
StL-Nr. 1910120733
Bauzaun nach Unterlagen des AG einschl. der erforderlichen Tore und Pfosten standsicher aufstellen, während
der Bauzeit vorhalten und unterhalten sowie nach Beendigung der Bauzeit entfernen. 70 v.H. des Preises werden nach Aufstellen, der Rest nach Entfernen des Bauzaunes vergütet.
Zaunhöhe = 2,00 m.
Zaun aus Stahlgitter-Fertigteilen.
Menge: 100,000 m

**1.2.2 Schutzzaun f. Pflanzenbestand herst. Unterlagen AG Höhe 1,00 m Zaun Verwert. AN**
StL-Nr. 21107002911901
Schutzzaun für Pflanzenbestand, einschließlich der erforderlichen Verstrebungen, zur Verhinderung von
Schäden im Wurzelbereich vor Beginn der Bauarbeiten
herstellen und während der Bauzeit vor- und unterhalten.
Schutzzaun 'am bachnahen Bereich außerhalb des Baufelds sowie am Übergang zum FFH-Gebiet'

Verlauf nach Unterlagen des AG.
Zaunhöhe = 1,00 m.
Zaun 'stabiler Holzzaun'

Schutzzaun nach Beendigung der Bauarbeiten abbauen und
nach Wahl des AN verwerten.
Menge: 170,000 m

**1.2.3 Bauzaun umsetzen Zaunhöhe 2,0 m StahlgitterFT**
StL-Nr. 1910121233
Bauzaun innerhalb der Baustelle umsetzen. Nicht wiederverwertbare Teile ersetzen.
Zaunhöhe = 2,00 m.
Zaun aus Stahlgitter-Fertigteilen.
Menge: 100,000 m

#### Abschnitt 1.3 Ingenieurleistungen

**1.3.1 Lichtbilder herst. und liefern**
Lichtbilder über den wesentlichen Bauablauf des Bauwerks in digitalisierter Form (Auflösung mindestens
1024 mal 768 Pixel, 24 Farben) mit Digitalkamera herstellen und auf mit dem AG abgestimmten Datenträger (CD
oder DVD) liefern. Das Komprimierungsverhältnis bzw.
die Bildqualität ist so zu wählen, dass durch die Komprimierung keine für den Sachverhalt wesentlichen Bildinformationen verloren gehen.
Menge: 1,000 psch

#### Abschnitt 1.4 Sonstige Leistungen

**1.4.1 Bestandsunterlagen herstellen Grundst.gr.AG Grundl.Bauausf.AG Format Unterl.AG**
StL-Nr. 229019361191
Bestandsunterlagen herstellen. Bestandsunterlagen nach
Fertigstellung der Maßnahme herstellen. Je nach Gewerk
sind dafür Lageplan/-pläne, Querschnitt(e),
Längsschnitt(e), Entwässerungspläne und Detailpläne zu
erstellen.Die Bestandsunterlagen sind spätestens mit
der Schlußrechnung dem AG zu übergeben.
Erforderliche Vermessungsarbeiten gehören zum
Leistungsumfang. Die Erstellung der Bestandsunterlagen
für Bauwerke nach ZTV-ING werden gesondert vergütet.
Alle Bestandsunterlagen müssen
beinhalten: Projektbezeichnung, Bezeichnung der
Unterlage, Datum der Herstellung der Bauleistung,
Datum der Erstellung der Unterlage, Lokalisierung
gemäß *Anweisung Straßendatenbank* (ASB), Teil *Netz*
(Stationierung), Ersteller der Bestandsunterlage,
Maßstab.
Lagepläne müssen folgende Fachdaten enthalten:
Trassierungselemente, sichtbare Querschnittsteile
einschließlich der Randeinfassungen, Breiten,
Nordrichtung, Grundstücksgrenzen und Flurnummern, wenn
vorhanden Straßennamen und Hausnummern, bei
Entwässerungsarbeiten zusätzlich die
Entwässerungseinrichtungen einschließlich der Lage der
Leitung(en) und der Fließrichtung.
Querschnitte müssen folgende Fachdaten enthalten: Alle
Schichten und Lagen des Oberbaues für alle
Querschnittsteile einschließlich der Randeinfassungen,
der Untergrund/-bau, die Grundstücksgrenzen, bei
Entwässerungsarbeiten die Regelausführung der
Straßenabläufe.
Entwässerungslängsschnitte müssen folgende Fachdaten
enthalten: Schächte und Leitungen mit Angabe von
Durchmessern und Material, die Fließrichtung,
Höhenlage des Geländes, Sohlhöhen und Deckelhöhen von
Schächten, Sohlhöhen von Leitungen an den Anschlüssen
bzw. Leitungsenden, Sohlgefälle der Leitung.
Die Unterlagen über die Grundstücksgrenzen und die
Flurnummern werden vom AG gestellt.
Die Bestandsunterlagen sind auf der Grundlage der
Bauausführungsunterlagen des AG zu erstellen.
Bestandsunterlagen für 'Straßenbauarbeiten, Entwässerngsarbeiten und Oberbauarbeiten'..

Format(e) und Anzahl der Bestandsunterlagen nach
Unterlagen des AG.
Menge: 1,000 Psch

**1.4.2 Erfassung des Zustands Straßen usw.**
StL-Nr. 22901901
Erfassung und Dokumentation des Zustands von Straßen,
Geländeoberfläche, der Vorfluter und Vorflutleitungen,
sowie der baulichen Anlagen im Baugelände.
Die Erfassung ist unter Beteiligung des AG und des
Straßenbaulastträgers bzw. Eigentümers vor Beginn der
Arbeiten durchzuführen.
Dokumentationsunterlagen herstellen und dem AG
übergeben.
Menge: 1,000 Psch

**1.4.3 Vermessungsarbeite n für Absteckung Verkehrsfl.u.BW**
StL-Nr. 2290193103
Vermessungsarbeiten für die Absteckung von Bauteilen
nach Unterlagen des AG einschließlich aller Geräte-
und Personalkosten durchführen.
Verkehrsflächen (Achsen, Eckausrundungen,
Fahrbahnteiler etc.) und Bauwerke.
Menge: 1,000 Psch

**1.4.4 Fachgutachterliche Begleitung**
Begleitung des Bodenaushubes im Radwegbereich und deren angrenzende Bereiche durch einen qualifizierten Gutachter zur Festlegung der Maßnahmen für die Trennung des Ausbaumaterials. In den EP sind auch alle Erschwernisse für das Beurteilen und Beproben des Aushubmaterials einzurechnen. Sämtliche Vorgaben der ÍFB Eigenschenk GmbH sind zu beachten und in den EP einzurechnen (vgl. Geo- und umwelttechnische Stellungnahme).
Menge: 1,000 Psch

### Bereich 2 Entsorgung

*Hinweis*
Vorbemerkungen 102 Entsorgung
1. Anzuwendende wesentliche Gesetze und Verordnungen,
 die Definitionen und Ausführungsbestimmungen enthalten:
Kreislaufwirtschaftsgesetz — KrWG: Gesetz zur Förderung
der Kreislaufwirtschaft und Sicherung der umweltverträglichen
Bewirtschaftung von Abfällen, Fassung 2012
Verordnung zur Vereinfachung des Deponierechts: Verordnung
zur Vereinfachung des Deponierechts, 2009
LAGA M 20: Anforderungen an die stoffliche Verwertung von
mineralischen Reststoffen / Abfällen — Technische Regeln
(Mitteilung der Länderarbeitsgemeinschaft Abfall (LAGA M 20),
2004
Hinweis: Für die Beurteilung der schadlosen Verwertung
mineralischer Abfälle sind —- bis zum Vorliegen einer
bundeseinheitlichen Regelung — die jeweiligen Anforderungen
in den Bundesländern zu beachten.
AVV: Abfallverzeichnis-Verordnung (AVV), 2007
NachwV: Nachweisverordnung (NachwV), 2007
2. Definitionen
Boden als Abfall: Boden als nicht gefährlicher Abfall = Boden, der
— auch unter besonderen Bedingungen — noch verwertbar ist (Im
Regelfall bis LAGA Z 2)
Boden als gefährlicher Abfall = Boden, der behandelt oder beseitigt
werden muss (im Regelfall über LAGA Z 2)

#### Abschnitt 2.1 Nicht gefährlicher Abfall

*Hinweis: Vorbemerkung Entsorgung*
Nach Beurteilung der Proben nach LAGA M20 (Länderarbeitsgemeinschaft Abfall),
Leitfaden bzw. Mantelverordnung (von fachgutachterlicher Begleitung zu entscheiden), wird folgendermaßen weiter verfahren:

Material Z 0 -  in Eigentum des AN übernehmen und von der Baustelle
  entfernen und fachgerecht verwerten.
  Mengenberechnung nach Wiegescheinen. Die
  Anforderungen gem. LAGA M 20 sind dabei unbedingt
  zu beachten.
Material Z 1.1 - in Eigentum des AN übernehmen und von der Baustelle
  entfernen und fachgerecht verwerten bzw. entsorgen.
  Für die Vergütung der Position sind die Annahme- und
  Wiegescheine einer zugelassenen Grube bzw. Deponie
  vorzulegen. Die Anforderungen gem. LAGA M 20 sind
  dabei unbedingt zu beachten.

Für das restliche Material mit höheren Belastungen hat der AN ein
Nachtragsangebot für die fachgerechte Entsorgung des Materials entsprechend
LAGA M 20 (Länderarbeitsgemeinschaft Abfall), Leitfaden bzw. Mantelverordnung
zu stellen. Es steht dem AG frei entsprechende Vergleichsangebote anzufordern
und evtl. gesondert zu vergeben.

Anmerkung:
Sollte kein Material der Belastungsklasse Z0 und/oder Z 1.1 anfallen, hat der AN
keinen Anspruch auf Vergütung bei Wegfall einer oder beiden Positionen. Der AN
hat dies in seiner Kalkulation zu berücksichtigen.

Bei fahrlässiger Vermischung des Bodenmaterials und dgl. haftet der AN für
die Mehrkosten der Entsorgung.

Das gelagerte und wieder zu verwendende Aushubmaterial, sowie die Haufwerke zur Entsorgung sind mit einer Folie abzudecken und mit Sandsäcken zu sichern. Die Leistung ist einzukalkulieren und wird nicht gesondert vergütet.

**2.1.1 Bankettmaterial Z0 entsorgen**
Am Lagerplatz des AG zwischengelagertes Bankettmaterial nach der Beprobung durch den AG laden, in Eigentum des AN übernehmen und einer Entsorgung nach Wahl des AN zuführen
Schadstoffbelastung Z 0 nach LAGA
Hinweis: Transportkosten und Kippgebühr sind in die EP
einzurechnen
Menge: 3,000 t

**2.1.2 Bankettmaterial Z 1.1 entsorgen**
Bankettmaterial wie Vorposition laden und entsorgen, jedoch mit Nachweis der Entsorgung
Schadstoffbelastung Z 1.1 nach LAGA
Hinweis: Transportkosten und Kippgebühr sind in die EP
einzurechnen
Menge: 10,000 t

**2.1.3 Unbelastetes Material entsorgen**
*** Schwerpunktposition
Ausgebautes und zwischengelagertes unbelastetes Material laden, übernehmen und  nach Wahl des AN entsorgen bzw. verwerten. Eine Abfuhr des Bodens darf erst nach Freigabe des Materials durch die fachgutachterliche Bauleitung erfolgen.
Belastungsklasse Z 0 gem. LAGA
Hinweis: Transportkosten und Kippgebühr sind in die EP
einzurechnen
Menge: 420,000 t

**2.1.4 Z 1.1 - Material entsorgen**
*** Schwerpunktposition
Ausgebautes und zwischengelagertes, leicht belastetes Material laden und entsorgen.
Belastungsklasse Z 1.1 gem. LAGA bzw. gem. beiliegender Baugrunduntersuchung des AG (Büro IFB Eigenschenk) vom 30.04.2024.
Die Abfuhr des Materials darf erst nach Freigabe der fachgutachterlichen Bauleitung erfolgen.
Für die Vergütung der Position sind die Annahmescheine einer zugelassenen Deponie vorzulegen. Die Anforderungen gem. LAGA M 20 sind dabei unbedingt zu beachten.
Hinweis: Transportkosten und Kippgebühr sind in die EP
einzurechnen
Menge: 285,000 t

### Bereich 3 Verkehrssicherung an Arbeitsstellen

*Hinweis*
Vorbemerkungen 105 Verkehrssicherung an
Arbeitsstellen
1. Allgemeines
1.1 Sofern in den Unterlagen des AG die Art der
 berührungslosen Außerkraftsetzung von
 Verkehrsschildern nicht vorgegeben ist, sind folgende
 Arten zulässig:
- Abdrehen um 90°
- Abdecken mit witterungsbeständigem und
  undurchsichtigem Material
- mobile Auskreuzvorrichtungen aus Kunststoff oder
  Metall beklebt mit Folie Typ 3, gem. DIN 67520, Teil 4,
  bis 3 m² Schildfläche: Breite 75 mm
  über 3 m² Schildfläche: Breite 100mm.
2. Nebenleistungen, Besondere Leistungen: Die
nachfolgend aufgeführten Leistungen gehören zum
Leistungsumfang.
2.1. Das Herstellen verkehrssicherer Zugangs- und
Zufahrtsmöglichkeiten für Anlieger gehört zum
Leistungsumfang.
3. Sonstiges:
3.1 Es werden kombinierte Abrechnungseinheiten Meter
x Tage (md) und Stück x Tage (Std) verwendet.

#### Abschnitt 3.1 Verkehrssicherung nach Verkehrszeichenplan

**3.1.1 Verkehrssich. läng. Dauer aufbauen Arbeitsstelle Anordnung Unt. AG Geb. auf Nachweis**
StL-Nr. 2110510519900102
Verkehrssicherung längerer Dauer einschließlich Verkehrszeichen und Verkehrseinrichtungen (Absperrgeräte,
Warnleuchten und Aufstellvorrichtungen) betriebsfertig
aufbauen. Vorhalten, Kontrolle, Wartung, Instandsetzung, Betreiben und Abbauen werden gesondert vergütet.
Vorübergehende Verkehrssicherungsmaßnahmen durchführen.
Vorübergehende Markierung, transportable Lichtsignalanlage, bauliches Leitelement, mobile Stauwarnanlage,
LED-Anzeigetafel und transportable Schutzeinrichtung
werden gesondert vergütet.
Verkehrssicherung an Arbeitsstelle.
Nach RSA, Regelplan 'C I/5'

Vorhandene Verkehrsschilder 'nach Unterlagen des AG außer Kraft setzen. Es sind 4 Ampelstandorte vorzusehen (2 x St 2132 + REG 8 + Ortsstraße Dampfsäge) -> 3 Phasen erforderlich: St 2132 Ri Frauenau grün / St 2132 Ri Zwiesel grün / REG 8 + Ortsstraße Dampfsäge gleichzeitig grün mit Hinweis, dass der Gegenverkehr ebenfalls "grün" hat.'

Verkehrsrechtliche Anordnung nach Unterlagen des AG
einholen und zugehörige Unterlagen erstellen. Erforderliche Ortsbesichtigungen zur Erstellung der Planunterlagen für die verkehrsrechtliche Anordnung durchführen.
Anfallende Gebühren für verkehrsrechtliche Anordnung
werden auf Nachweis erstattet.
Menge: 1,000 Psch

**3.1.2 Verkehrssich. läng. Dauer vorhalten wie Vorposition**
StL-Nr. 2110511010
Verkehrssicherung längerer Dauer vorhalten, warten, instand setzen und betreiben. Vorübergehende Verkehrssicherungsmaßnahmen durchführen. Die Kontrolle der Verkehrssicherung wird gesondert vergütet.
Verkehrssicherung wie in Vorposition beschrieben.
Menge: 90,000 d

**3.1.3 Verkehrssicherung umbauen außer/in Kraft s. Anordnung Unt. AG**
StL-Nr. 21105115000110
Verkehrssicherung an Arbeitsstellen von längerer Dauer
umbauen. Fehlende Verkehrszeichen und Verkehrseinrichtungen (Absperrgeräte, Warnleuchten und Aufstellvorrichtungen) aufbauen, überschüssige Verkehrszeichen und
Verkehrseinrichtungen (Absperrgeräte, Warnleuchten und
Aufstellvorrichtungen) abbauen. Vorübergehende Verkehrssicherungsmaßnahmen durchführen. Vorübergehende
Markierung, transportable Lichtsignalanlage, bauliches
Leitelement, mobile Stauwarnanlage, LED-Anzeigetafel
und transportable Schutzeinrichtung werden gesondert
vergütet.
Vorhandene Verkehrsschilder nach Unterlagen des AG außer Kraft und wieder in Kraft setzen.
Verkehrsrechtliche Anordnung nach Unterlagen des AG
einholen und zugehörige Unterlagen erstellen. Erforderliche Ortsbesichtigungen zur Erstellung der Planunterlagen für die verkehrsrechtliche Anordnung durchführen.
Menge: 1,000 Psch

**3.1.4 Verkehrssich. läng. Dauer abbauen**
StL-Nr. 211051200000
Verkehrssicherung an Arbeitsstellen längerer Dauer abbauen. Vorübergehende Verkehrssicherungsmaßnahmen
durchführen. Vorübergehende Markierung entfernen,
transportable Lichtsignalanlage, bauliches Leitelement,
mobile Stauwarnanlage, LED-Anzeigetafel und transportable Schutzeinrichtung abbauen werden gesondert
vergütet.
Menge: 1,000 Psch

#### Abschnitt 3.2 Transportable Lichtsignalanlage

**3.2.1 Transp. LSA f. Engst. aufb. u. abb. LSA Typ C Verbind. Wahl AN Entf.ü.150bis200m Versorg. Wahl AN VTU erstellen**
StL-Nr. 21105505214101
Transportable Lichtsignalanlage (LSA) für Engstelle
einschließlich Energieversorgung aufbauen, in Betrieb
nehmen und abbauen. Vorhalten, Kontrolle, Wartung, In-
standsetzung und Betreiben werden gesondert vergütet.
Vorübergehende Verkehrssicherungsmaßnahmen durchführen.
70 v. H. des Preises werden nach betriebsfertigem Aufbau, der Rest nach Abbau vergütet.
LSA Typ C, verkehrsabhängige Steuerung.
Verbindung nach Wahl des AN.
Entfernung der Signalgeberstandorte über 150,00 m bis
200,00 m.
Energieversorgung nach Wahl des AN.
Verkehrstechnische Unterlage bestehend aus Signallageplan, Berechnungen, Zwischenzeitenmatrix, Signalzeitenplan erstellen.
Menge: 4,000 St

**3.2.2 Transport. Lichtsignalanlage vorh. wie Vorposition**
StL-Nr. 2110551501
Transportable Lichtsignalanlage (LSA) vorhalten, warten, instand setzen und betreiben. Vorübergehende Verkehrssicherungsmaßnahmen durchführen. Die Kontrolle
wird gesondert vergütet.
Transportable LSA wie in Vorposition beschrieben.
Menge: 2160,000 Std

#### Abschnitt 3.3 Sonstiges

**3.3.1 Verkehrsflächen unterhalten. Bef. Unterl.AG Zufahrtswege**
StL-Nr. 2290590112
Verkehrsflächen zur Aufrechterhaltung des öffentlichen
und Anliegerverkehrs, sowie des Baustellenverkehrs
innerhalb des Baubereiches einschließlich
zwischenzeitlich benutzter Behelfsfahrstreifen
verkehrssicher unterhalten.
Abgerechnet wird nach Kalendertagen.
Befestigung nach Unterlagen des AG.
Verkehrsflächen im Zuge der vom AG
zur Verfügung gestellten Zufahrtswege.
Menge: 90,000 d

**3.3.2 Kontrolle d. Verkehrss. an Arb. st. zwei bzw. einmal schrift.Dokument**
StL-Nr. 2110590521
Kontrolle der Verkehrssicherung an Arbeitsstellen
einschließlich temporärer Verkehrsschilder,
vorübergehender Markierungen, transportabler Lichtsignalanlagen, baulicher Leitelemente und transportabler
Schutzeinrichtungen gemäß ZTV-SA durchführen. Die Kontrolle ist unmittelbar nach deren Durchführung zu erfassen und zu dokumentieren. Arbeits- und Hilfsmittel
sind vom AN zu stellen und dem AG jederzeit zugänglich
zu machen. Die Kontrolle der Umleitungsstrecke wird gesondert vergütet.
Kontrolle zweimal täglich, an arbeitsfreien Tagen einmal täglich.
Schriftliche Dokumentation der Kontrolle nach Unterlagen des AG.
Menge: 90,000 d

### Bereich 4 Erdbau

*Hinweis*
Vorbemerkungen 106 Erdbau
1. Nebenleistungen, Besondere Leistungen: Die nachfolgend
aufgeführten Leistungen gehören zum Leistungsumfang.
1.1 Das Zwischenlagern des Bodens, soweit es nicht vom AG
angeordnet wird.
1.2 Wenn das Herstellen von Einbauten und/oder Bauwerken
im Leistungsumfang des AN enthalten ist, gehören alle
dadurch verursachten Erschwernisse zum Leistungsumfang.
2. Abrechnung
2.1 Die Mengenermittlung erfolgt, soweit nachstehend nicht
anders geregelt, im Abtrag. Erfolgt die Abrechnung
ausnahmsweise im Auftrag, so wird der durch die Verdichtung
des Dammuntergrundes bedingte Mehrverbrauch an
Schüttmassen nicht gesondert vergütet, wenn in der
Leistungsbeschreibung nichts anderes angegeben wird
2.2 Die Mengenermittlung von Schüttmaterial aus
Seitenentnahmen wird wie folgt durchgeführt: Die Menge des
Gesamtauftrages in verdichtetem Zustand abzüglich der Menge
des wiedereingebauten Abtragsmaterials und der Menge des
Liefermaterials ergibt die Menge des Schüttmaterials.
2.3 Das Erstellen des Planums wird nur einmal vergütet, auch
wenn der Bereich des Planums in mehreren Positionen enthalten
ist (z.B. Aushub und Bodenverbesserung).
3. Sonstiges
3.1 Für das Fördern von Boden und sonstigen Stoffen (z.B.
Recyclingstoffe, industrielle Nebenprodukte) innerhalb der
Baustelle wird keine Förderweglänge angegeben, sofern diese
Stoffe im Baustellenbereich gewonnen werden und dort
verbleiben.

#### Abschnitt 4.1 Vorarbeiten

**4.1.1 Strauchbestand roden Höhe bis 2 m verfüll/Boden AG Wst.Verw.AN S.Abr. Verw. AN**
StL-Nr. 24106010101101
Strauchbestand und sonstiger Aufwuchs bis 0,10 m Stammdurchmesser, in 1,00 m Höhe über dem Erdboden gemessen,
mit Wurzelwerk roden. Abrechnung nach Fläche der
größten Ausdehnung des Strauchwerks.
Mittlere Höhe bis 2,00 m.
Wurzellöcher mit geeignetem Boden verfüllen.
Boden aus Abtragsbereichen profilgerecht lösen.
Wurzelstöcke nach Wahl des AN verwerten.
Schlagabraum nach Wahl des AN verwerten.
Menge: 80,000 m2

*Hinweis*
Vor dem Ausbau der Grenzsteine ist der zuständige Feldgeschworene zu informieren. Die Adresse bzw. Telefonnummer ist bei der Gemeinde zu erfragen. Der Mehraufwand hierfür ist einzukalkulieren. Werden Grenzsteine ohne Freigabe durch den Feldgeschworenen ausgebaut gehen die Einmessungskosten für den Grenzstein zu Lasten des AN.

**4.1.2 Grenzsteine ausbauen in Baust.stapeln**
StL-Nr. 2590600101
Grenzsteine innerhalb des Baugeländes ausbauen,
säubern und laden.
Lage der Grenzsteine nach Unterlagen des AG.
Steine innerhalb der Baustelle fördern, abladen und
stapeln.
Menge: 5,000 St

*Hinweis*
Die erforderlichen Baumfällungen wurden im Vorfeld der Baumaßnahme durch die
Gemeinde durchgeführt. Vorhandene Wurzelstöcke, die sich im Bereich des Baufeldes befinden, sind  vom AN zu roden.

**4.1.3 Wurzelstöcke roden DU über 0,1-0,3 m Neigung über 1:4 Wst.Verw. AN**
StL-Nr. 241060201101
Wurzelstöcke roden. Gemessen wird der Durchmesser der
Schnittstelle des Wurzelstocks vor dem Roden.
Durchmesser über 0,10 bis 0,30 m.
Neigung der Rodungsfläche steiler als 1:4.
Wurzelstöcke nach Wahl des AN verwerten.
Menge: 2,000 St

**4.1.4 Wurzelstöcke roden DU über 0,3-0,5 m Neigung über 1:4 Wst.Verw. AN**
StL-Nr. 241060202101
Wurzelstöcke roden. Gemessen wird der Durchmesser der
Schnittstelle des Wurzelstocks vor dem Roden.
Durchmesser über 0,30 bis 0,50 m.
Neigung der Rodungsfläche steiler als 1:4.
Wurzelstöcke nach Wahl des AN verwerten.
Menge: 2,000 St

**4.1.5 Wurzelstöcke roden DU über 0,5-0,75m Neigung über 1:4 Wst.Verw. AN**
StL-Nr. 241060203101
Wurzelstöcke roden. Gemessen wird der Durchmesser der
Schnittstelle des Wurzelstocks vor dem Roden.
Durchmesser über 0,50 bis 0,75 m.
Neigung der Rodungsfläche steiler als 1:4.
Wurzelstöcke nach Wahl des AN verwerten.
Menge: 2,000 St

#### Abschnitt 4.2 Oberboden

**4.2.1 Oberboden abtragen und lagern Oberbod.a.aufsetz**
StL-Nr. 259061010093
Oberboden ggf. einschließlich Vegetationsdecke
abtragen und lagern, ggf. mit laden und fördern.
Oberboden in regelmäßig geformten Mieten locker
aufsetzen. Ansaat und Mähen einer Decksaat werden
gesondert vergütet. Beschreibung des Homogenbereichs
nach Unterlagen des AG. Abgerechnet wird nach
Abtragsprofilen.
Dicke '20 bis 40 cm'

Oberboden abtragen, laden, fördern und auf
Lagerflächen nach Unterlagen des AG aufhalden bzw. in
Haufwerken aufsetzen.
Menge: 230,000 m3

**4.2.2 Gelagerten Oberboden des AG andecken Andeck. ü.15-25cm Boden n.Unterl.AG**
StL-Nr. 259061160932
Gelagerten Oberboden des AG von Haufwerken aufnehmen,
laden, fördern und andecken. Homogenbereich nach
Unterlagen des AG. Abgerechnet werden die angedeckten
Flächen.
Andeckung 'nach Unterlagen des AG auf Böschungen und Grünflächen'

Dicke der Andeckung über 15 bis 25 cm.
Oberboden von Lagerflächen nach Unterlagen des AG
aufnehmen und fördern.
Menge: 90,000 m3

#### Abschnitt 4.3 Bodenbewegung

*Hinweis*
Bemerkung:

Im Bereich naher Bebauung bzw. erschütterungsgefährdeten Mauern und
ähnlichen Bauten darf nur statisch verdichtet werden.
Der Mehraufwand ist in die EP einzurechnen.
Evtl. Schäden durch Nichtbeachtung dieser Forderung gehen zu Lasten
des AN.

Für Behinderungen aus neu erstellten Bauteilen wie Mauern,
Wasserleitungen, Leitungen, Leerrohren, Kanäle, Schächte, Hydranten,
Schieberkappen und dgl. werden keine gesonderten Vergütungen gewährt. Diese
sind in die EP einzurechnen.
Für Zäune und sonstige Einfassungen (Beton- und Graniteinfassungen, Einzeiler,
Entwässerungsrinne etc.) erfolgt keine zusätzliche Vergütung.

*Hinweis*
Hinweis:

Bei einer Vergütung von Suchschlitzen werden Handschachtungen nicht
mehr vergütet. Der Mehraufwand ist in den EP einzurechnen.
Im Bereich naher Bebauung bzw. erschütterungsgefährdeten Mauern und
ähnlichen Bauten darf nur statisch verdichtet werden. Der Mehraufwand
ist in die EP einzurechnen.
Evtl. Schäden durch Nichtbeachtung dieser Forderung gehen zu Lasten
des AN.
Schäden die aufgrund mangelnder Schutzmaßnahmen gehen zu Lasten des AN.
Für Behinderungen aus neu erstellten Bauteilen wie Mauern,
Wasserleitungen, Leitungen, Leerrohren, Kanäle, Schächte  und dgl. werden
keine gesonderten Vergütungen gewährt. Diese sind in die EP einzurechnen.
Für Zäune und sonstige Einfassungen (Beton- und Graniteinfassungen, Einzeiler,
Entwässerungsrinnen etc.) erfolgt keine zusätzliche Vergütung.

Hinweistext Lieferschein
Die Einbaumengen für die Schüttgüter  z.B. Material liefern für FSS, TS, Bankett, Oberboden sind mittels Wiegeschein (Erstausfertigung) zu belegen. Die entsprechenden Wiegescheine sind dem AG-Vertreter arbeitstäglich, spätestens jedoch mit den jeweiligen Abschlagsrechnungen vorzulegen. Rechnungen ohne entsprechende Wiege- bzw. Lieferscheine sind nicht prüfbar und werden mit
entsprechendem Vermerk ungeprüft an den AN zurückgesandt.

Hinweis für die Einteilung in Homogenbereiche:
Die Einteilung in Homogenbereiche gemäß Bodengutachten (Seite 10 u. 11)
kann für den flächenhaften Aushub Anwendung finden.

Aushubmaterial, Verwertung, Entsorgung
Wieder zu verwendendes Aushubmaterial ist im Baufeld zu lagern und wieder einzubauen. Hierfür stellt der AG einen Lagerplatz (Parkplatz bei Fällenrechen B11, Entfernung ca.5,4 km) zur Verfügung. Der AN hat das Aushubmaterial zu fördern und getrennt nach Homogenbereichen in Haufwerken zu lagern.
Der Transport des gelagerten Aushubmaterials, dass für die Wiederverfüllung von Baugruben und der Geländeangleichung geeignet ist, ist in allen Positionen der
Baugrubenverfüllung mit einzurechnen und wird nicht gesondert vergütet.

Die Beprobung des überschüssigen bzw. verunreinigtem Bodenmaterials und dgl. (getrennt nach zu lagern) erfolgt durch einen vom AG beauftragten Bodengutachter bzw. geschulten Person nach LAGA PN 98.

Nach Beurteilung der Proben nach LAGA M20 (Länderarbeitsgemeinschaft Abfall), Leitfaden bzw. Mantelverordnung (vom Bodengutachter zu entscheiden), wird folgendermaßen weiter verfahren:

Material Z 0  -in Eigentum des AN übernehmen und von der Baustelle
  entfernen und fachgerecht verwerten.
  Mengenberechnung nach Wiegescheinen. Die
  Anforderungen gem. LAGA M 20 sind dabei unbedingt
  zu beachten.
Material Z 1.1 -in Eigentum des AN übernehmen und von der Baustelle
  entfernen und fachgerecht verwerten bzw. entsorgen.
  Für die Vergütung der Position sind die Annahme- und
  Wiegescheine einer zugelassenen Grube bzw. Deponie
  vorzulegen. Die Anforderungen gem. LAGA M 20 sind
  dabei unbedingt zu beachten.

Für das restliche Material mit höheren Belastungen hat der AN ein Nachtragsangebot für die fachgerechte Entsorgung des Materials entsprechend LAGA M 20 (Länderarbeitsgemeinschaft Abfall), Leitfaden bzw. Mantelverordnung zu stellen. Es steht dem AG frei entsprechende Vergleichsangebote anzufordern und evtl. gesondert zu vergeben.

Anmerkung:
Sollte kein Material der Belastungsklasse Z0 und/oder Z 1.1 anfallen, hat der AN keinen Anspruch auf Vergütung bei Wegfall einer oder beiden Positionen. Der AN hat dies in seiner Kalkulation zu berücksichtigen.

Bei fahrlässiger Vermischung des Bodenmaterials und dgl. haftet der AN für die Mehrkosten der Entsorgung.

**4.3.1 Boden/Fels lösen,zu Lagerfl. fördern Lag. Abd. Folie**
StL-Nr. 259062039991
Boden bzw. Fels profilgerecht nach Unterlagen des AG
lösen, laden, fördern und auf einer Lagerfläche des AG
aufhalden/in Haufwerken aufsetzen. Beschreibung des
Homogenbereichs nach Unterlagen des AG.
Das Herstellen von Mulden und Gräben, sowie das
Herstellen von Ausrundungen an der Einschnittsoberkante oder am Dammfuß wird gesondert vergütet.
Homogenbereich 'B1 und B3'

aus Bereich 'geplanter Radweg inkl. Böschungen'

Boden / Fels 'lösen, laden, fördern und getrennt nach Homogenbereichen und Belastungsklassen in Haufwerken auf Lagerplatz des AG aufsetzen.'

Lagerung mit Abdeckung durch geschlossene, reissfeste
PE-Folie.
Menge: 360,000 m3

**4.3.2 Boden/Fels lösen,zu Lagerfl. fördern Lag. Abd. Folie**
StL-Nr. 259062039991
Boden bzw. Fels profilgerecht nach Unterlagen des AG
lösen, laden, fördern und auf einer Lagerfläche des AG
aufhalden/in Haufwerken aufsetzen. Beschreibung des
Homogenbereichs nach Unterlagen des AG.
Das Herstellen von Mulden und Gräben, sowie das
Herstellen von Ausrundungen an der Einschnittsoberkante oder am Dammfuß wird gesondert vergütet.
Homogenbereich 'B2'

aus Bereich 'geplanter Radweg, Bodenaustausch'

Boden / Fels 'lösen, laden, fördern und in Haufwerken auf Lagerplatz des AG aufhalden. Es ist darauf zu achten, dass die Bodenschicht sortenrein ausgebaut wird und im Zuge der Aushubarbeiten nicht mit anderen Bodenschichten vermischt wird.'

Lagerung mit Abdeckung durch geschlossene, reissfeste
PE-Folie.
Menge: 240,000 m3

**4.3.3 Gel. Boden bzw. Fels des AG aufn. Bod.a.lag./verd. Planum gesondert Abrechng. Auftrag**
StL-Nr. 2410623099402002
Gelagerten Boden bzw. Fels des AG aufnehmen. Beschreibung der Homogenbereiche nach Unterlagen des AG.
Homogenbereich 'B1'

Einbaustelle 'Bodenaustausch lt. Bodengutachten Steine und Blöcke sind auszusortieren'

Boden bzw. Fels lagert außerhalb der Baustelle auf
Flächen nach Unterlagen des AG. Boden bzw. Fels fördern
und in Auftragsbereichen profilgerecht einbauen und
verdichten einschließlich ggf. erforderlicher Wasserzugabe.
Das Herstellen des Planums wird gesondert vergütet.
Abrechnung nach Auftragsprofilen.
Menge: 130,000 m3

**4.3.4 Baustoff für Bodenaustausch einb. Baustoff liefern Abrechng. Auftrag**
StL-Nr. 241063309101
Baustoff für Bodenaustausch profilgerecht
einbauen und verdichten einschließlich ggf. erforderlicher Wasserzugabe. Boden bzw. Fels lösen und verwerten
wird gesondert vergütet.
Baustoff 'Kies-Sand-Gemisch mit einem Anteil von Korn unter 0,063 mm von maximal 15% im eingebauten Zustand'

Baustoff nach Unterlagen des AG liefern. Einbaudokumentation nach Unterlagen des AG übergeben.
Abrechnung nach Auftragsprofilen
Menge: 110,000 m3

**4.3.5 Mehraufwand Erdarb. vorh. Leitungen Stromkabel querend**
StL-Nr. 259062360120
Mehraufwand bei der Ausführung von Abtrags- und/oder
Verfüllarbeiten einschließlich des ungebundenen
Oberbaues in Folge von vorhandenen Leitungen unter
Beachtung der einschlägigen Vorschriften.
Der Mehraufwand wird bis zu einem Abstand von 50 cm in
horizontaler und vertikaler Richtung vergütet, sofern
kein anderer Abstand angegeben ist. Auch bei parallel
laufenden Leitungen wird die Position unabhängig vom
Achsabstand einmal je Leitung abgerechnet.
Abgerechnet wird in der Achse der jeweiligen Leitung.
Leitung = Stromkabel.
Leitungen querend.
Menge: 45,000 m

**4.3.6 Mehraufwand Erdarb. vorh. Leitungen Stromkabel längslaufend**
StL-Nr. 259062360110
Mehraufwand bei der Ausführung von Abtrags- und/oder
Verfüllarbeiten einschließlich des ungebundenen
Oberbaues in Folge von vorhandenen Leitungen unter
Beachtung der einschlägigen Vorschriften.
Der Mehraufwand wird bis zu einem Abstand von 50 cm in
horizontaler und vertikaler Richtung vergütet, sofern
kein anderer Abstand angegeben ist. Auch bei parallel
laufenden Leitungen wird die Position unabhängig vom
Achsabstand einmal je Leitung abgerechnet.
Abgerechnet wird in der Achse der jeweiligen Leitung.
Leitung = Stromkabel.
Leitungen längslaufend.
Menge: 150,000 m

**4.3.7 Planum herstellen Ev2 = 45 MPa**
StL-Nr. 2410625001
Planum herstellen nach Unterlagen des AG.
Verformungsmodul Ev2 = 45 MPa.
Menge: 750,000 m2

**4.3.8 Lastplattendruckversuche**
Lastplattendruckversuche zur Bestimmung möglicher Bodenverbesserungsmaßnahmen nach Anordnung der Bauleitung gemäß ZTV-E (Plattendurchmesser 30cm) auf dem Erdplanum durchführen.
Die Versuche werden in Anwesenheit eines vom AG beauftragten Baugrundsachverständigen durchgeführt, wobei die Gutachterkosten nicht in den EP einzurechnen sind.
Das Bereitstellen aller Hilfsmittel (Fahrzeuge etc.) ist im EP enthalten.
Menge: 4,000 St

#### Abschnitt 4.4 Boden- und Untergrundverbesserung

**4.4.1 Untergrund nach Abtrag verdichten**
StL-Nr. 2590622699
Untergrund nach Oberboden- oder Bodenabtrag
verdichten. Beschreibung des Homogenbereichs nach
Unterlagen des AG.
Homogenbereich 'B2'

Untergrund 'im Bereich des Bodenaustausches'
Menge: 315,000 m2

#### Abschnitt 4.5 Geokunsstoffe

**4.5.1 Trennschicht unter Schüttung herst. Teilbodenaust. Vliesstoff GRK 3 50 Jahre pH 4-9**
StL-Nr. 2590640131121090
Trennschicht aus Geotextilien oder Verbundstoffen
unter Schüttungen herstellen. Die Erschwernisse bei
der Herstellung der ersten Lage der Überschüttung
gehören zum Leistungsumfang.
Trennschicht bei Teilbodenaustausch.
Geotextil = Vliesstoff.
Geotextilrobustheitsklasse (GRK) 3.
Langzeitbeständigkeit = 50 Jahre.
pH-Wert des Umgebungsmilieus 4 bis 9.
verlegen 'längs und quer zur Fahrbahnachse'
Menge: 315,000 m2

### Bereich 5 Landschaftsbauarbeiten

*Hinweis*
Vorbemerkungen 107 Landschaftsbauarbeiten
1. Allgemeines
1.1 Wird Kompost des AN eingebracht, hat der Kompost den
Güte- und Prüfbestimmungen der Fachvereinigung
Bayerischer Komposthersteller zu entsprechen.
1.2 Für das Wässern der Gehölze (bei der Fertigstellung- und
Entwicklungspflege) werden keine Wassermengen vorgegeben.
Die Wassermengen je Pflanze sind vom AN so zu bemessen,
dass die Wurzelbereiche der Pflanzen ausreichend
durchfeuchtet sind.
1.3 Die Verwendung von Ersatzarten oder Ersatzsorten für im
Handel nicht erhältliche Gräser und Kräuter bedarf der
Zustimmung des AG.
1.4 Oberboden, der in der Vegetationszeit über 2 Monate
Dauer gelagert wird, muss begrünt werden.
1.5 Die Abnahme der Rasenansaat erfolgt unmittelbar nach
dem 2. Schnitt (bei Dauerwiese nach dem 1. Schnitt), sofern ein
abnahmefähiger Zustand erreicht ist. Dauerwiesen müssen in
gemähten Zustand eine mittlere projektive Bodendeckung von
mindestens 50 v.H. (analog Landschaftsrasen) aufweisen. Ist
kein abnahmefähiger Zustand erreicht, so gehen weitere
Pflegemaßnahmen oder Mähgänge bis zur Abnahme zu Lasten
des AN.
1.6 Weitere Mähgänge nach der Abnahme sind auf Anordnung
des AG gegen gesonderte Vergütung durchzuführen.
1.7 Für verpflanzte Gehölze erfolgt die Abnahme im Sommer der
2. Vegetationsperiode, eine Gewährleistung über die Abnahme
hinaus wird nicht vereinbart. Vergütet wird die gesamte
Verpflanzleistung nur für angewachsene Gehölze. Für nicht
angewachsene Gehölze wird kein Ersatz gefordert.
1.8 Auslichtungsarbeiten in Gehölzbeständen sind wegen des
Schutzes der Lebensstätten bis zum 28. Februar abzuschließen.
1.9 Soweit bei Pflanzenbezeichnungen Abkürzungen verwendet
werden, ist die Schreibweise nach FLL gewählt.
1.10 Die Weiß- und Rotdorn werden als Wirtspflanzen der
Feuerbrandkrankheit eingestuft (Verordnung zur Bekämpfung der
Feuerbrandkrankheit (Feuerbrandverordnung) vom 20. Dezember
1985, (BGBI. I S. 2551)). Die Zulässigkeit der Verwendung ist zu
prüfen.
1.11 Herkunftsgebiete sind Gebiete nach der „Verordnung für
forstliches Vermehrungsgut“ (Forstvermehrungsgut-
Herkunftsgebietsverordnung (FoVHgV)). Vorkommensgebiete
sind Gebiete nach dem „Leitfaden zur Verwendung gebietseigener
Gehölze“ (BMU 2011).
2. Nebenleistungen: Die nachfolgend aufgeführten Leistungen
gehören zur vertraglichen Leistung und sind in die Einheitspreise
einzurechnen.
2.1 Die Lieferung der Bodenverbesserungsstoffe bzw. das An-
oder Ausbringen der Hilfsstoffe.
2.2 Für die Pflanzarbeiten:
a) das Abstecken und Kennzeichnen der Pflanzstellen
b) das Tauchen aller Gehölze ohne Ballen vor der Pflanzung in
eine Schutzlösung aus Natrium-Alginat
c) das Herstellen von Pflanzscheiben bzw. Gießmulden
(Innendurchmesser so groß wie das Pflanzloch)
d) das umgehende Entfernen von Steinen (Durchmesser größer
3 cm), Erdbrocken und Unrat von Flächen außerhalb der
Pflanzflächen, soweit sie beim Pflanzvorgang angefallen sind
e) das Entfernen aller Etiketten, Schnüre und Bänder von den
Pflanzen
f) das Herstellen einer Stammschattierung an Hochstämmen
nach Anforderung:
Schilfrohrmatte, Weidenmatte: die Einzelelemente müssen mit
stabilen Drähten verbunden sein, die Abstände zwischen den
Elementen sollen 2 bis 5 mm betragen. Die Matten sind locker um
den Stamm zu legen und müssen bis zur Baumbindung reichen. An
der Nordseite sind die Matten um bis zu einem Drittel des
Stammumfangs zu überlappen. Die Matten sind 2-fach (im oberen
und unteren Drittel) mit dickem Draht am Stamm zu befestigen
g) das umgehende Wässern der Gehölze nach der Pflanzung
2.3 Für die Fertigstellung- und Entwicklungspflege bei jedem
Pflegegang:
a) das Überprüfen der Baumverankerungen und Baumpfähle
b) das Wiederanbinden losgerissener Gehölze
c) das Erneuern / Nachbessern einschnürender oder schadhafter
Bindungen / Stammschattierungen
d) das Entfernen zurückgetrockneten Holzes
e) das Durchführen erforderlicher Korrekturschnitte bei Bäumen und
Heistern
f) das Aufrichten und Antreten schief gedrückter oder durch Frost
gehobener Gehölze
g) das Wiederherstellen oder Nachbessern von Gießmulden und
Pflanzscheiben
2.4 das Herstellen einer exakten Feinplanie für Dauerwiesen wegen
der geringen Saatgutmenge
2.5 das Mähen vorwüchsiger Kräuter, die die Entwicklung der Ansaat
behindern oder auszusamen drohen, im Zeitraum von der Ansaat bis
zum 1. Rasenschnitt
3. Der LB 107 „Landschaftsarbeiten“ ist in Verbindung mit LB 104
„Pflanzenlieferung“ anzuwenden.

#### Abschnitt 5.1 Rasen-, Saatarbeiten

**5.1.1 Rasensaat herstellen**
Rasensaat mit autochthonem Regiosaatgut (Ursprungsgebiet 19 Bayerischer und Oberpfälzer Wald) mit Schnellbegrünungskomponente (z.B. Bromus secalinus), Anteil Kräuter mind. 30%, herstellen.
Saatgut ohne Entmischung ausbringen, einarbeiten und andrücken.
Saatgutmenge = 20 g/m²
Menge: 520,000 t

**5.1.2 Schutzzaun f. Pflanzenbestand herst. Unterlagen AG Höhe 1,00 m Maschendraht Zaun Verwert. AN**
StL-Nr. 21107002911101
Schutzzaun für Pflanzenbestand, einschließlich der erforderlichen Verstrebungen, zur Verhinderung von
Schäden im Wurzelbereich vor Beginn der Bauarbeiten
herstellen und während der Bauzeit vor- und unterhalten.
Schutzzaun 'als Abgrenzung zum FFH-Gebiet'

Verlauf nach Unterlagen des AG.
Zaunhöhe = 1,00 m.
Zaun = Maschendrahtgeflecht, Drahtdurchmesser mind. 2
mm dick mit drei Spanndrähten.
Schutzzaun nach Beendigung der Bauarbeiten abbauen und
nach Wahl des AN verwerten.
Menge: 30,000 m

### Bereich 6 Baugruben, Leitungsgräben

*Hinweis*
Vorbemerkungen 108 Baugruben, Leitungsgräben
1. Allgemeines
1.1 Die Boden- und Untergrundverhältnisse sind in den
Unterlagen des AG angegeben. Diese Unterlagen gelten
nur für die Aufschlussstellen und die ausgeschriebene
Gründungsart. Aus der Verwertung der Unterlagen für
eine Änderung der Bauwerksgründung nach Art und Lage
sowie für die Gründung von Baubehelfen kann der AN
dem AG gegenüber keine Ansprüche ableiten.
2. Nebenleistungen, Besondere Leistungen: Die
nachfolgend aufgeführten Leistungen gehören zum
Leistungsumfang.
2.1 Das Zwischenlagern des Bodens, soweit es nicht vom
AG angeordnet wird.
3. Abrechnung
3.1 Die Abrechnungstiefe bei Baugruben geht von OK
Gelände aus. Die Abrechnungstiefe bei Boden zwischen
Pfahlköpfen lösen geht von OK Pfahlkopfplatte aus.
3.2 Die Abrechnungstiefe für den Leitungsgrabenaushub
ist für jeden Grabenabschnitt jeweils die planmäßige
Grabentiefe nach DIN EN 1610.
Sofern in der Leistungsposition keine andere Angabe
gemacht wird, ist die Abrechnungstiefe für den
Leitungsgrabenaushub in Dämmen, die im gleichen Auftrag
hergestellt werden, die Dicke der Leitungszone zuzüglich
der nach Angaben des Rohrherstellers statisch
erforderlichen Überdeckung.
3.3 Die Abrechnungstiefe für die Leitungsgrabenverfüllung
ist für jeden Grabenabschnitt die jeweilige Grabentiefe nach
DIN EN 1610 abzüglich der Dicke der Leitungszone. Sofern
in der Leistungsposition keine andere Angabe gemacht wird,
ist die Abrechnungstiefe für die Leitungsgrabenverfüllung in
Dämmen, die im gleichen Auftrag hergestellt werden, die
nach Angaben des Rohrherstellers statisch erforderliche
Überdeckung abzüglich der Dicke der Abdeckung.
3.4 Die Abrechnungsbreite für Leitungsgräben mit
Rohrleitungen ist die Mindestgrabenbreite nach DIN EN 1610,
Tab. 1 und Tab. 2. Maßgeblich für die Abrechnung ist der
jeweils größere Wert aus den Tabellen, sofern in der Position
nichts anderes angegeben ist. Ein ggf. vorhandener Verbau ist
bei der Ermittlung der Abrechnungsbreite nicht zu
berücksichtigen.
3.5 Für Leitungsgräben mit Rohrleitung ist die
Abrechnungslänge die tatsächliche Länge der Rohrleitung. Die
Abrechnungslänge der Rohrleitung ist von diesen Regelungen
nicht betroffen.
Ergänzend gilt folgendes:
- Zweigt die Rohrleitung außerhalb von Schächten von neu
herzustellenden Leitungen, deren Leitungsgraben noch nicht
verfüllt ist, ab, wird von der Achse Hauptrohr gemessen.
- Zweigt die Rohrleitung außerhalb von Schächten von neu
herzustellenden Leitungen ab, deren Leitungsgraben bereits
verfüllt ist, ab, wird zur Herstellung des Anschlusses der
Abrechnungslänge 1,00 m unabhängig vom Durchmesser des
Hauptrohres zugeschlagen, sofern die Verfüllung vom AG
 veranlasst ist.
- Zweigt die Rohrleitung außerhalb von Schächten von
bestehenden Leitungen ab, wird zur Herstellung des
Anschlusses der Abrechnungslänge 1,00 m unabhängig vom
Durchmesser des Hauptrohres zugeschlagen.
- Beginnt die Rohrleitung an einem neu herzustellenden
Straßenablauf, wird der Abrechnungslänge der
Außendurchmessers des Straßenablaufs zugeschlagen.
- Beginnt oder endet die Rohrleitung an einem bestehenden
Schacht, wird der Abrechnungslänge 0,5 m zugeschlagen.
- Endet die Rohrleitung an einem Haus oder sonstigen, nicht
zum Rohrleitungsgraben zählenden baulichen Anlagen, so wird
bis Außenkante der Einführung gemessen.
Wenn die Erdarbeiten für die Schächte nicht gesondert vergütet
werden, gilt ergänzend folgendes:
- Bei Zwischenschächten im Zuge der Rohrleitung erfolgt kein
Zuschlag zur Abrechnungslänge.
- Beginnt oder endet die Rohrleitung an einem neu
herzustellenden Schacht, wird der Abrechnungslänge der
Außendurchmesser des Schachtes und zusätzlich 0,5 m
zugeschlagen.
- Der Außendurchmesser des Schachtes wird je Schacht nur
einmal vergütet. Er wird dem Leitungsgraben zugeschlagen, in
dem das Rohr mit dem größten Durchmesser eingebaut wird.
4. Sonstiges
4.1 Bei Anwendung der KN
108 107 m³ Baugrube herstellen
108 112 m³ Schutzschicht abtragen
108 207 m³ Leitungsgraben herstellen
108 212 m³ Baugrube für Schacht herstellen
108 215 m³ Leitungsgr. m. Schachtbaugr. herst.
108 217 m Leitungsgr. m. Schachtbaugr. herst.
108 222 m Graben für Leitungen herst.
108 912 m³ Suchgraben herstellen
ist als „Baugrubentiefe“, „Endtiefe der Baugrube“ bzw. „Grabentiefe“
die Endstufe der herzustellenden Baugrube bzw. der
auszuhebenden Gräben zu verstehen. Liegt z. B. die Sohle bei
 -3,27 m, so ist der FT „Baugrubentiefe über 3 bis 5 m" zu verwenden.
4.2 Für das Fördern von Boden, Fels, künstlichem Boden und
sonstigen Stoffen innerhalb der Baustelle wird keine Förderweglänge
angegeben, sofern diese Baustoffe im Baustellenbereich gewonnen
werden und dort verbleiben.

#### Abschnitt 6.1 Baugruben

**6.1.1 Baugrube herstellen Tiefe >1,25-1,75m**
StL-Nr. 24108107992090
Baugrube nach Unterlagen des AG herstellen.
Beschreibung der Homogenbereiche nach Unterlagen des
AG. Verbau wird gesondert vergütet.
Homogenbereiche 'B1 und B2'

Baugrube 'für Winkelstützwand'

Baugrubentiefe über 1,25 bis 1,75 m.
Aushub 'innerhalb der Baustelle lagern. Überschüssigen Aushub laden, fördern und getrennt nach Homogenbereichen und Belastungsklassen auf Lagerplatz des AG lagern.'
Menge: 120,000 m3

**6.1.2 Abdeckfolie liefern**
Reißfeste Baufolie für die Abdeckung der Baugrubenböschungen liefern, auf die Aushubböschungen aufbringen und mit Sandsäcken sichern. Die Folien sind nach
Ende der Arbeiten vom AN auszubauen und zu entsorgen.
Menge: 70,000 m2

**6.1.3 Boden des AG in Baugrube einbauen Stützwand Abrechng.Auftrag**
StL-Nr. 241081179402
Boden des AG in Baugrube nach Unterlagen des AG einbauen und verdichten einschl. ggf. erforderlicher
Wasserzugabe.
Boden 'innerhalb der Baustelle gelagert, aufnehmen. Material lagenweise (max. 30 cm Schütthöhe) einbauen und verdichten. Es darf nur steinfreises Material verwendet werden.'

Baugrube für Stützwand.
Abrechnung nach Auftragsprofilen.
Menge: 110,000 m3

**6.1.4 Suchgraben herstellen Tiefe >1,25-1,75m mitMasch.unterst. Boden einb.u.v. Abrechnung Abtrag**
StL-Nr. 2410891292200101
Suchgraben nach Unterlagen des AG einschließlich Handschachtung herstellen. Aushub zur Wiederverwendung
seitlich lagern. Beschreibung der Homogenbereiche nach
Unterlagen des AG.
Homogenbereiche 'B 1 und 3'

Grabentiefe über 1,25 bis 1,75 m.
Handschachtung mit Maschinenunterstützung.
Seitlich gelagerten Boden einbauen und verdichten.
Abrechnung nach Abtragsprofilen.
Menge: 6,000 m3

### Bereich 7 Entwässerung für Straßen

*Hinweis*
Vorbemerkungen 110 Entwässerung für Straßen
1. Nebenleistungen: Die nachfolgend aufgeführten
Leistungen gehören zum Leistungsumfang.
1.1 Bettung gemäß DIN EN 1610 in gewachsenem
Boden.
1.2 Die Lieferung von Normalbettmörtel bzw.
Dünnbettmörtel.

#### Abschnitt 7.1 Sickeranlagen

*Hinweis*
Hinweis zu Pos. 7.1.1 ff.:
Formteile werden übermessen und mit einem Zuschlag von
1,00 m je Formteil vergütet. Das Bettungsmaterial 8/16 mm ist
mit einem Geotextil einzuhüllen. Der Aufwand hierfür ist in den
EP einzurechnen.

**7.1.1 Sickerrohrltg. herst.m. Erdarbeiten Rohr DN 100 Teilsickerrohr PE-HD-Rohr,Typ R2 Tiefe bis 0,50 m Boden Unterl. AG**
StL-Nr. 2411023112119290
Sickerrohrleitung herstellen, Erdarbeiten ausführen.
Offene Wasserhaltung bis zu einer Pumpenleistung von
10 m3 Fördermenge und 5,00 m Förderhöhe je Stunde und
Haltung ausführen. Die Grabensohle als Sickerraumsohle
ausbilden. Restlichen Grabenraum mit Filtermaterial
verfüllen und verdichten. Schächte und Anschlüsse an Schächte
werden gesondert vergütet.
Rohr DN/ID 100.
Teilsickerrohr (LP).
Rohr aus PE-HD Typ R 2 (innen glatt, außen gewellt).
Grabentiefe bis 0,50 m.
Filter 'aus Kies 8/16 mit Umhüllung aus Geotextil'

Homogenbereich nach Unterlagen des AG.
Aushub 'laden, fördern und getrennt nach Homogenbereichen und Belastungsklassen auf Lagerplatz des AG lagern.'
Menge: 95,000 m

**7.1.2 Sickerrohrltg. herst.m. Erdarbeiten Rohr DN 150 Teilsickerrohr PE-HD-Rohr,Typ R2 Tiefe bis 0,50 m Boden Unterl. AG**
StL-Nr. 2411023132119290
Sickerrohrleitung herstellen, Erdarbeiten ausführen.
Offene Wasserhaltung bis zu einer Pumpenleistung von
10 m3 Fördermenge und 5,00 m Förderhöhe je Stunde und
Haltung ausführen. Die Grabensohle als Sickerraumsohle
ausbilden. Restlichen Grabenraum mit Filtermaterial
verfüllen und verdichten. Schächte und Anschlüsse an Schächte
werden gesondert vergütet.
Rohr DN/ID 150.
Teilsickerrohr (LP).
Rohr aus PE-HD Typ R 2 (innen glatt, außen gewellt).
Grabentiefe bis 0,50 m.
Filter 'aus Kies 8/16 mit Umhüllung aus Geotextil'

Homogenbereich nach Unterlagen des AG.
Aushub 'laden, fördern und getrennt nach Homogenbereichen und Belastungsklassen auf Lagerplatz des AG lagern.'
Menge: 120,000 m

**7.1.3 Böschungsstück einbauen (Zul.) Anlauf 1 zu 1,5**
StL-Nr. 241103749999
Böschungsstück einbauen. Vergütet wird der Mehraufwand
gegenüber der bis zur unteren Vorderkante des
Böschungsstückes durchgemessenen Rohrleitung.
Rohr DN/ID '100'

Rohr aus 'Kunststoff'

Neigung 'des Anlaufs 1 zu 1,5
Böschungsstück mit innenliegender Froschklappe und Schutzgitter'
Menge: 2,000 St

**7.1.4 Böschungsstück einbauen (Zul.)**
StL-Nr. 241103749999
Böschungsstück einbauen. Vergütet wird der Mehraufwand
gegenüber der bis zur unteren Vorderkante des
Böschungsstückes durchgemessenen Rohrleitung.
Rohr DN/ID '150'

Rohr aus 'Kunststoff'

Neigung 'des Anlaufs 1 zu 1,5
Böschungsstück mit innenliegender Froschklappe'
Menge: 1,000 St

#### Abschnitt 7.2 Rohrleitungen

**7.2.1 Kunststoffrohrltg herst.m.Erdarb. Rohr DN 200 PP-Rohr Bettung Typ 1 Tiefe bis 1,25 m Ringst. SN 8**
StL-Nr. 2411035812112090
Entwässerungsleitung aus Kunststoffrohren nach statischen und konstruktiven Erfordernissen herstellen. Erdarbeiten ausführen. Erforderlichen Verbau herstellen.
Wasserhaltung bis zu einer Pumpenleistung von 10 m3
Förderleistung und 5,00 m Förderhöhe je Stunde und Haltung ausführen. Schächte und Anschlüsse an Schächte so-
wie Formstücke werden gesondert vergütet.
Rohr DN/ID 200.
Rohr aus PP.
Bettung nach DIN EN 1610, Typ 1 herstellen. Boden für
Leitungszone liefern und einbauen.
Fließsohlentiefe bis 1,25 m. Überdeckungshöhe nach Un-
terlagen des AG.
Ringsteifigkeit SN 8 nach DIN EN ISO 9969.
Aushub 'Homogenbereiche nach Unterlagen des AG. Aushub seitlich lagern und zum Verfüllen verwenden. Überschüssigen Aushub laden, fördern und getrennt nach Homogenbereichen und Belastungsklassen auf Lagerplatz des AG lagern.'
Menge: 22,000 m

**7.2.2 Böschungsstück einbauen (Zul.)**
StL-Nr. 241103749999
Böschungsstück einbauen. Vergütet wird der Mehraufwand
gegenüber der bis zur unteren Vorderkante des
Böschungsstückes durchgemessenen Rohrleitung.
Rohr DN/ID '200'

Rohr aus 'Kunststoff'

Neigung 'des Anlaufs 1 zu 1,5
Böschungsstück mit innenliegender Froschklappe und
Schutzgitter'
Menge: 1,000 St

#### Abschnitt 7.3 Schächte

**7.3.1 Kunststoffschacht mit Erdarb. herst Schacht-DU 600 mm H 1,00 bis 1,75 m Aufl. konstr.Erf. Abd. D400,geschl. Boden Unterl. AG**
StL-Nr. 2411024932132900
Fertigteil-Schacht aus Kunststoff für Sickerleitungen
einschließlich der Öffnungen für Rohranschlüsse einschließlich aller erforderlichen Zwischen- und Auflageringe, Ausgleichsringe und Dichtungen herstellen.
Schachtabdeckung liefern und aufsetzen, Auflager für
Schachtabdeckung nach konstruktiven Erfordernissen herstellen. Erdarbeiten sowie erforderlichen Verbau
ausführen. Offene Wasserhaltung bis zu einer Pumpenleistung von 10 m3 Fördermenge und 5,00 m Förderhöhe je
Stunde und Haltung ausführen. Anschluss der Rohrleitungen wird gesondert vergütet.
Schacht-DU = 600 mm.
Lichte Schachthöhe über 1,00 m bis 1,75 m.
Schachtauflager nach konstruktiven Erfordernissen.
Schachtabdeckung Klasse D 400, geschlossen.
Homogenbereich nach Unterlagen des AG.
Aushub 'seitlich lagern und zum Verfüllen verwenden. Überschüssigen Aushub laden, fördern und getrennt nach Belastungsklassen und Homogenbereichen auf lagerplatz des AG lagern.'
Menge: 1,000 St

**7.3.2 Kunststoffsch. Anschl. herst. (Zul.) Rohr DN 100**
StL-Nr. 2411025101
Kunststoffrohrleitung an Kunststoffschacht anschließen,
Anschluss dichten. Vergütet wird der Mehraufwand für
das Herstellen des Anschlusses einschließlich Pass- und
Reduzierstücke gegenüber der bis zur Innenfläche des
Schachtes durchgemessenen Rohrleitung.
Rohrleitung DN/ID 100.
Menge: 2,000 St

**7.3.3 Kunststoffsch. Anschl. herst. (Zul.) Rohr DN 150**
StL-Nr. 2411025103
Kunststoffrohrleitung an Kunststoffschacht anschließen,
Anschluss dichten. Vergütet wird der Mehraufwand für
das Herstellen des Anschlusses einschließlich Pass- und
Reduzierstücke gegenüber der bis zur Innenfläche des
Schachtes durchgemessenen Rohrleitung.
Rohrleitung DN/ID 150.
Menge: 1,000 St

#### Abschnitt 7.4 Straßenabläufe

**7.4.1 Straßenablauf 500x500 herstellen**
Straßenablauf aus Betonfertigteilen mit Aufsatz einbauen. Fugen mit Mörtel M20 dichten und glattstreichen.  Erdarbeiten ausführen.
Boden Form 1a mit Abfluss im Boden und eingebautem Steckmuffendichtelement.
Schaft Form 5b (295 mm hoch).
Auflagering Form 10a (für quadratische Aufsätze).
Auflager aus Beton C 8/10, 10 cm dick, herstellen.
Aufsatz 500 x 500 Klasse D 400, Ausführung nach DIN 19 583, mit Rahmen aus Gusseisen.
Aufsatz lastentkoppelt aufsetzen. Auflager herstellen.
Dämpfende Einlage.
Verzinkter Eimer, Form A 4.
Aufsatz auf planmäßige Höhe setzen.
Fuge zwischen Fertigteilen mit Mörtel M20 vollflächig
herstellen, Fugen glattstreichen.
Erdarbeiten ausführen und Auflager erstellen.
Homogenbereiche nach Unterlagen des AG. Aushub seitlich lagern und zum Verfüllen verwenden. Überschüssigen Aushub laden, fördern und getrennt nach Homogenbereichen und Belastungsklassen auf Lagerplatz des AG lagern.
Menge: 1,000 St

#### Abschnitt 7.5 Sonstiges

**7.5.1 Dichtheit Rohrleitung prüfen Rohr DN 200 Kunststoff Haltung bis 30 m Prüf. Wahl AN Prüfung SL.**
StL-Nr. 24110907024131
Entwässerungsrohrleitung auf Dichtheit prüfen. Erforderliche Verankerungen und Rohrverschlüsse herstellen
und beseitigen. Notwendigen Füllstoff liefern und ableiten. Prüfprotokoll erstellen und dem AG übergeben.
Rohrleitung DN/ID 200.
Rohr aus Kunststoff.
Prüfung von Haltungslängen bis 30,00 m.
Prüfung nach Wahl des AN.
Prüfung der Sammelleitung.
Menge: 1,000 St

**7.5.2 Kameradurchfahrung ausführen Rohr DN 200 Kunststoff Haltung bis 30 m SL. Dokumentation Video/Unterl.AG**
StL-Nr. 2411091202410112
Kameradurchfahrung von Entwässerungsrohrleitungen ausführen. Auf Schadstellen untersuchen und auf Da-
tenträger dokumentieren. Datenträger dem AG übergeben.
Abrechnung nach Länge der Rohrleitung.
Rohrleitung DN/ID 200.
Rohr aus Kunststoff.
Haltungslänge bis 30,00 m.
Befahrung der Sammelleitung.
Dokumentation mit Angabe von Haltung, Rohrmaterial,
Rohrdurchmesser, Haltungslänge, Gefälle im Rohr und
Stationierung von seitlichen Zuläufen und Schadstellen
schriftlich vorlegen.
Daten aufbereitet in Video-Datenformat nach Unterlagen
des AG übergeben. Datenträger nach Unterlagen des AG.
Menge: 22,000 m

**7.5.3 Deformation Kunststoffrohr messen Rohr DN 200 Haltung bis 30 m Kalibermessung**
StL-Nr. 241109261101
Kontinuierliches Messen von Deformationen der Entwässerungsleitung nach DIN EN 1610 aus Kunststoffrohren. Er-
gebnisse dokumentieren und Dokumentation dem AG übergeben. Abrechnung nach Länge der Rohrleitung.
Rohr DN/ID 200.
Haltungslänge bis 30,00 m.
Messverfahren = Deformations-/Kalibermessgeräte.
Menge: 22,000 m

### Bereich 8 Schichten ohne Bindemittel

*Hinweis*
Vorbemerkungen 112 Schichten ohne Bindemittel
1. Allgemeines
1.1 Entsorgung nach Wahl des AN bedeutet, dass das
Material auch in Eigentum des AN übergeht.
2. Nebenleistungen, Besondere Leistungen: Die
nachfolgend aufgeführten Leistungen gehören zum
Leistungsumfang.
2.1 Die Herstellung in wechselnder Breite.
2.2 Tagesanschlüsse, soweit sie nicht vom AG zu
vertreten sind.
2.3 Wenn das Herstellen von Einbauten, Borden etc. im
Leistungsumfang des AN enthalten ist, gehören alle
dadurch verursachten Erschwernisse zum
Leistungsumfang.

*Hinweis*
Bemerkung:
Im Bereich naher Bebauung bzw. erschütterungsgefährdeten Mauern und
ähnlichen Bauten darf nur statisch verdichtet werden.
Der Mehraufwand ist in die EP einzurechnen.
Evtl. Schäden durch Nichtbeachtung dieser Forderung gehen zu Lasten
des AN.
Für Behinderungen aus neu erstellten Bauteilen wie Mauern,
Wasserleitungen, Leitungen, Leerrohren, Kanäle, Schächte, Hydranten,
Schieberkappen und dgl. werden keine gesonderten Vergütungen gewährt.
Diese sind in die EP einzurechnen.
Der Mehraufwand bei der Herstellung von SoB durch Erschwernisse infolge
von vorhandenen Gartenmauern wird bereits beim Aushub vergütet und wird
nicht zusätzlich vergütet.

#### Abschnitt 8.1 Vorarbeiten

**8.1.1 Bankett abtragen Br.ü.0,50-1,00 m Dicke 10-15 cm Mit Veg.decke**
StL-Nr. 22112044210299
Bankett abtragen ggf. einschließlich Vegetationsdecke.
Erschwernisse durch Einbauten werden gesondert
vergütet.
Breite über 0,50 bis 1,00 m.
Dicke über 10 bis 15 cm.
Ausbauen mit Vegetationsdecke.
Ausbaustoff 'laden, fördern und getrennt nach Belastungsklassen auf Lagerplatz des AG lagern. Entsorgung wird gesondert vergütet.'
Menge: 17,000 m3

#### Abschnitt 8.2 Frostschutzschichten

**8.2.1 Frostschutzschicht herstellen 0/32 URM n. Unterl. AG Abrechng. Auftrag**
StL-Nr. 2211220990051991
Frostschutzschicht herstellen. Erschwernisse durch
Einbauten, Schächte und Straßenabläufe werden gesondert vergütet.
In Verkehrsflächen 'Geh - und Radwege, Wartefläche Bushaltestelle'

Baustoffgemisch 0/32.
Umweltrelevante Merkmale des Baustoffgemisches nach
Unterlagen des AG.
Verdichtungsgrad/Verformungsmodul 'EV2 min. 100 MN/m2'

Einbaudicke '39 cm'

Abgerechnet wird nach Auftragsprofilen.
Menge: 300,000 m3

#### Abschnitt 8.4 Bankette

**8.4.1 Bankett profilgerecht herstellen Neben Geh-Radweg Baustoffgemisch Breite U.AG 12 tief+ 6 hoch 3 cm tiefer**
StL-Nr. 22112701221119
Bankett gemäß ZTV E-StB profilgerecht herstellen. Er-
schwernisse durch Einbauten, Schächte und Straßenabläufe werden gesondert vergütet.
Neben Verkehrsfläche Geh- und Radweg.
Baustoffgemisch gemäß ZTV E-StB.
Einbaubreite nach Unterlagen des AG.
Querneigung 12 v.H. am tiefliegenden und 6 v.H. am
hochliegenden Fahrbahnrand.
Einbau 3 cm tiefer als Fahrbahnrand.
Verformungsmodul 'min. 60 MPa'
Menge: 12,000 m3

**8.4.2 Bankett profilgerecht herstellen Neben Fahrbahn Baustoffgemisch Breite U.AG 12 tief+ 6 hoch 3 cm tiefer**
StL-Nr. 22112701121119
Bankett gemäß ZTV E-StB profilgerecht herstellen. Er-
schwernisse durch Einbauten, Schächte und Straßenabläufe werden gesondert vergütet.
Neben Verkehrsfläche Fahrbahn.
Baustoffgemisch gemäß ZTV E-StB.
Einbaubreite nach Unterlagen des AG.
Querneigung 12 v.H. am tiefliegenden und 6 v.H. am
hochliegenden Fahrbahnrand.
Einbau 3 cm tiefer als Fahrbahnrand.
Verformungsmodul 'min. 60 MPa'
Menge: 17,000 m3

#### Abschnitt 8.5 Sonstiges

**8.5.1 Lastplattendruckversuche**
Lastplattendruckversuche zum Nachweis der Verdichtung gemäß ZTV-E (Plattendurchmesser 30cm) durchführen.
Geforderter EV2-Wert >= 120MN/m²
Diese Position ist im Straßenbereich zwingend erforderlich und ist vor dem weiteren Arbeiten durchzuführen und zu dokumentieren. Falls die geforderten Werte nicht erreicht werden, hat der AN alle erforderlichen Maßnahmen zu treffen, um die Werte zu gewährleisten.
Diese Position kommt nur zur Kontrolle auf Anweisung der Bauleitung zum Tragen.
Lastplattendruckversuche im Zuge der geforderten Eigenüberwachung werden nicht vergütet.
Das Bereitstellen aller hilfsmittel (Fahrzeuge etc.)
ist ebenfalls im EP enthalten.
Menge: 3,000 St

### Bereich 9 Asphaltbauweisen

*Hinweis*
Vorbemerkungen 113 Asphaltbauweisen
1. Allgemeines
1.1 Die in der Leistungsbeschreibung angegebenen
Breiten sind die jeweiligen oberen Sollbreiten einer
Schicht. Unterschreitungen dieser Breiten bei der
Ausführung um nicht mehr als 4 cm bei Einzelwerten
bleiben unberücksichtigt.
1.2 Bei Vollsperrungen des Verkehrs bzw.
Neubaustrecken ist die Decke in voller Breite mit einem
Fertiger bzw. mit mehreren gestaffelt fahrenden Fertigern
nahtlos einzubauen (heiß an heiß).
1.3 Wird im Fahrbahnbereich Handeinbau erforderlich
wie z.B. bei Bauwerksanschlüssen, Quernähten,
Aufweitungen, Einbauten und dgl., so gelten für diese
Flächen die gleichen Grenzwerte für die Unebenheit wie
bei maschinellem Einbau. Wird außerhalb des
Fahrbahnbereiches Handeinbau erforderlich, so dürfen
für diese Flächen Unebenheiten in Längs- und
Querrichtung innerhalb einer 4 m langen Messstrecke
höchstens 10 mm betragen.
1.4 Bei gefrästen Flächen dürfen Unebenheiten nur mit
allmählichem Übergang auftreten. In Anlehnung an die
ZTV Asphalt-StB dürfen innerhalb einer 4 m langen
Messstrecke die Unebenheiten in Längs- und Querrichtung
nach dem letzten Fräsgang folgende Werte nicht
überschreiten:
- 10 mm bei Fräsflächen als Unterlage von Binder- und
Tragschichten sowie als Unterlage von Deckschichten bei
den Belastungsklasse 1,8 bis 0,3.
- 6 mm bei Fräsflächen als Unterlage von Deckschichten
und zum direkten Befahren als Verkehrsfläche.
Die Strukturtiefe darf 6 mm nicht überschreiten.
1.5 Teer-/Pechhaltige Schichten dürfen nicht heiß gefräst
werden. Das teer-/pechhaltige Material, das einer Entsorgung
nach Wahl des AN zuzuführen ist, darf nur einer
Verwertung/Beseitigung auf Deponie, einer thermischen
Behandlung oder einer thermischen Verwertung zugeführt
werden.
1.6 Entsorgung / Verwertung nach Wahl des AN bedeutet,
dass das Material auch in Eigentum des AN übergeht.
2. Nebenleistungen, Besondere Leistungen: Die nachfolgend
aufgeführten Leistungen gehören zum Leistungsumfang.
2.1 Erstellung und Vorlage eines Einbau-/Logistikkonzepts nach
Unterlagen des AG 2.2 Die Herstellung in wechselnder Breite
2.3 Der Mehrverbrauch des Asphaltmischgutes beim Einbau auf
Fräsflächen durch die Strukturtiefe gehört zum Leistungsumfang,
wenn der Einbau mit Einbaudicke nach m² abgerechnet wird.
2.4 Schutzmaßnahmen gegen mineralische Stäube (TRGS 559)
und potenziell asbesthaltige Stäube (TRGS 517) gehören zum
Leistungsumfang.
2.5 Beim Feinfräsen ist ein einwandfreier Wasserabfluss der
gefrästen Fläche zu gewährleisten.
2.6 Tagesanschlüsse, soweit sie nicht vom AG zu vertreten sind.
2.7 Wenn das Herstellen von Einbauten, Borden etc. im
Leistungsumfang des AN enthalten ist, gehören alle dadurch
verursachten Erschwernisse zum Leistungsumfang.
2.8 Die erforderliche Grobreinigung von Fräsflächen gehört zum
Leistungsumfang.
3. Abrechnung
3.1 Wenn einzelvertraglich ein Abzug bei Unterschreitung des
Einbaugewichtes bzw. der Einbaudicke, sowohl der Decke als
auch der Decke und der Asphalttragschicht zusammen vereinbart
wird, gilt folgendes:
Der Abzugsbetrag wird für jede Schicht gesondert berechnet. Die
so berechneten Abzugsbeträge der einzelnen Schichten werden
addiert.
3.2 Wenn sich die Frästiefe auf Anordnung des AG ändert, dann
werden die Einheitspreise für die Fräspositionen und den
Mischguteinbau der direkt darüber liegenden Schicht linear
angepasst.
3.3 Wenn in einer Position die Mengenangabe in kg/m² im Mittel
erfolgt, ist diese Angabe die Grundlage für die Ermittlung der Mehr-
oder Mindermengen.
3.4 Ändert sich der Einheitspreis einer m²-Position beim
Asphalteinbau infolge von Mehr- oder Minderdicken, ändern sich
die Einheitspreise der Zulagen für Beschicker und Thermofahrzeuge
nicht.

#### Abschnitt 9.1 Vorarbeiten

**9.1.1 Asphaltbefestigung trennen Einzelfl. schneiden Dicke ü. 12-18 cm**
StL-Nr. 231130383104
Asphaltbefestigung geradlinig trennen.
in Einzelflächen längs und quer zur Fahrbahnachse,
Trennen durch Schneiden.
Dicke der Asphaltbefestigung über 12 bis 18 cm.
Menge: 40,000 m

**9.1.2 Asphaltbefestigung trennen Einzelfl. schneiden Dicke ü. 18-24 cm**
StL-Nr. 231130383105
Asphaltbefestigung geradlinig trennen.
in Einzelflächen längs und quer zur Fahrbahnachse,
Trennen durch Schneiden.
Dicke der Asphaltbefestigung über 18 bis 24 cm.
Menge: 30,000 m

**9.1.3 Asphaltbefestigung aufnehmen Dicke ü. 12-18 cm Dicke ü. 10-20 cm Tiefe ü. 10-20 cm Aufbr. Verw.**
StL-Nr. 2311303390042203
Asphaltbefestigung aufbrechen und aufnehmen. Abrechnung
erfolgt nach Abtragsprofilen.
Fläche 'Bushaltestelle + Wartefläche'

Dicke der Asphaltbefestigung über 12 bis 18 cm.
Dicke der gebundenen Befestigung über 10 bis 20 cm.
Gesamtaufbruchtiefe über 10 bis 20 cm.
Aufbruchgut nach Wahl des AN verwerten.
Menge: 20,000 m3

**9.1.4 Bitumenemulsion aufsprühen Geh- und Radwege Asphalt frisch C60BP4-S Menge 250 g/m2 vor A.deckschicht**
StL-Nr. 23113063310123
Bitumenemulsion zur Herstellung des Schichtenverbundes
aufsprühen.
Auf Verkehrsflächen für Geh- und Radwege.
Unterlage = Asphaltbefestigung, frisch.
Bindemittel = C60BP4-S.
Bindemittelmenge = 250 g/m2.
Vor Einbau Asphaltdeckschicht.
Menge: 655,000 m2

**9.1.5 Bitumenemulsion aufsprühen Asphalt gefräst C60BP4-S Menge 250 g/m2 vor A.deckschicht**
StL-Nr. 23113063920123
Bitumenemulsion zur Herstellung des Schichtenverbundes
aufsprühen.
Auf Verkehrsflächen 'Bushaltestelle'

Unterlage = Asphaltbefestigung, gefräst.
Bindemittel = C60BP4-S.
Bindemittelmenge = 250 g/m2.
Vor Einbau Asphaltdeckschicht.
Menge: 65,000 m2

**9.1.6 Asphalt fräsen ADS Tiefe ü.2,5-4,5cm Fräsasph. verw.**
StL-Nr. 2311300510309010
Asphalt fräsen und Fräsgut aufnehmen. Anschlusskante
geradlinig auf Frästiefe herstellen. Der Schnittlinienabstand darf maximal 15 mm betragen.
Asphaltdeckschicht.
Frästiefe über 2,5 bis 4,5 cm.
Fläche 'Bereich Bushaltestelle'

Fräsasphalt nach Wahl des AN verwerten.
Menge: 65,000 m2

**9.1.7 Unterlage reinigen gefr. Asphaltsch. selb.aufn.Kehrm.**
StL-Nr. 231130583001
Unterlage reinigen. Anfallendes Kehrgut nach Wahl des
AN verwerten.
Unterlage = gefräste Asphaltschicht.
Selbstaufnehmende Kehrmaschine.
Menge: 65,000 m2

#### Abschnitt 9.2 Asphalttragschicht

**9.2.1 Asphalttragsch. aus AC 22 T N herst Geh- und Radwege Dicke 8 cm Bitumen 70/100**
StL-Nr. 23113148251009
Asphalttragschicht aus Asphalttragschichtmischgut
AC 22 T N herstellen. Anlieferung des Asphaltmischguts
in thermoisolierten Transportbehältern.
In Verkehrsflächen für Geh- und Radwege.
Einbaudicke = 8 cm.
Bindemittel = 70/100.
Einbau 'auf Frostschutzschicht'
Menge: 560,000 m2

**9.2.2 Asphalttragsch. aus AC 22 T N herst Dicke 8 cm Bitumen 70/100**
StL-Nr. 23113148951009
Asphalttragschicht aus Asphalttragschichtmischgut
AC 22 T N herstellen. Anlieferung des Asphaltmischguts
in thermoisolierten Transportbehältern.
In Verkehrsflächen 'Gehweg, Wartefläche an Bushaltestelle'

Einbaudicke = 8 cm.
Bindemittel = 70/100.
Einbau 'auf Frostschutzschicht'
Menge: 30,000 m2

#### Abschnitt 9.3 Asphaltdeckschicht aus Asphaltbeton

**9.3.1 Asphaltdecksch. aus AC 8 D L herst. Dicke 3 cm Bitumen 70/100**
StL-Nr. 2311335893100000
Asphaltdeckschicht aus Asphaltbeton für Asphaltdeckschichten AC 8 D L herstellen. Anlieferung des
Asphaltmischguts in thermoisolierten
Transportbehältern.
In Verkehrsflächen 'Gehweg, Wartefläche an Bushaltestelle'

Einbaudicke = 3 cm.
Bindemittel = 70/100.
Menge: 30,000 m2

**9.3.2 Asphaltdecksch. aus AC 8 D N herst. Dicke 3 cm Bitumen 70/100**
StL-Nr. 2311334893100000
Asphaltdeckschicht aus Asphaltbeton für Asphaltdeckschichten AC 8 D N herstellen. Anlieferung des
Asphaltmischguts in thermoisolierten
Transportbehältern.
In Verkehrsflächen 'Geh- und Radwege'

Einbaudicke = 3 cm.
Bindemittel = 70/100.
Menge: 560,000 m2

**9.3.3 Asphaltdecksch. aus AC 11 D N herst Dicke 4,0 cm Bitumen 70/100**
StL-Nr. 2311333891200009
Asphaltdeckschicht aus Asphaltbeton für Asphaltdeckschichten AC 11 D N herstellen. Anlieferung des
Asphaltmischguts in thermoisolierten
Transportbehältern.
In Verkehrsflächen 'Bereich Bushaltestelle'

Einbaudicke = 4 cm.
Bindemittel = 70/100.
Einbau 'auf bestehende Tragschicht Bereich Bushaltestelle'
Menge: 65,000 m2

#### Abschnitt 9.4 Sonstige Leistungen

**9.4.1 Naht in Asphaltschicht herst. Naht ATS Längs-/Quernaht PmB heiß Dicke ü.11-14 cm**
StL-Nr. 23113907330106
Naht in Asphaltschicht herstellen.
Naht in Asphalttragschicht.
Längs- und Quernaht.
Heiß aufzubringendes Polymermodifiziertes Bitumen auf
die Nahtflanke volldeckend auftragen oder anspritzen,
Menge 50 g/m je cm Schichtdicke.
Dicke der Schicht über 11,0 bis 14,0 cm.
Menge: 50,000 m

**9.4.2 Anschl. a. Fuge m. B-fugenb. herst. Anschl. ADS Anschl.längs+quer Schichtd. 3 cm bis 20 m Breite 10 mm**
StL-Nr. 23113917133101
Anschluss als Fuge an bestehende Asphaltschicht oder
Bauteil in der Dicke der Asphaltschicht mit Bitumenfugenband einschließlich zugehörigem und zuvor aufgetragenem Voranstrichmittel herstellen.
Anschluss an Asphaltdeckschicht.
Längs- und Querfuge.
Dicke der Asphaltschicht = 3 cm.
Einzellängen bis 20,00 m.
Breite des Bitumenfugenbandes = 10 mm.
Menge: 76,000 m

**9.4.3 Abstumpfungsmaßnah me durchführen bit.LFK 1/3 Menge 1 kg/m2 maschinell**
StL-Nr. 231139523011
Abstumpfungsmaßnahme zur Erhöhung der Anfangsgriffigkeit durch gleichmäßiges Aufbringen und Einwalzen von
Abstreukörnung durchführen. Nicht gebundene Abstreukörnung aufnehmen und nach Wahl des AN verwerten.
Abstreukörnung = leicht bituminierte Lieferkörnung 1/3.
Abstreumenge = 1 kg/m2.
Maschinell abstreuen.
Menge: 655,000 m2

**9.4.4 Verkehrsfläche kehren Walzasphalt VSM durchführen**
StL-Nr. 2311397721
Verkehrsfläche mit einer selbstaufnehmenden Kehrmaschine nach Verkehrsfreigabe unverzüglich nach Aufforderung
durch den AG kehren. Kehrgut aufnehmen und nach Wahl
des AN verwerten.
Verkehrsfläche = Fahrbahndeckschicht aus Walzasphalt.
Erforderliche Verkehrssicherungsmaßnahmen durchführen.
Menge: 655,000 m2

**9.4.5 Bohrkern entnehmen**
Bohrkern aus dem Asphaltoberbau entnehmen
und die Bohrlöcher bis Oberkante schließen.
Bohrkerne beschriften.
Abrechnung nach Bohrlänge,
Anzahl der Bohrkerne 5
Überschüssiges Abstreumaterial aufnehmen und
einer Verwertung nach Wahl des AN zuführen.
Die Leistung ist gesondert in Rechnung zu stellen.
Durchmesser des Bohrkerns 15 cm,
Verfüllung mit Beton C12/15, Expositionsklasse X0,
bis Unterkante Deckschicht, Rest mit Kaltasphalt,
mit Bitumen umhüllte feine Gesteinskörnung auf die
Oberfläche aufbringen und andrücken.
Menge: 1,000 m

**9.4.6 Probenentnahme**
Entnahme von Proben für Kontrollprüfungen
von Asphaltmischgut, Bindemittel, Fugenvergussmassen
usw. einschließlich Probegefäß liefern, Beschriften und Verpacken und dem AG übergeben.
Die Leistung ist gesondert in Rechnung zu stellen.
Menge: 3,000 St

### Bereich 10 Pflasterdecken, Pflasterbeläge, Einfassungen

*Hinweis*
Vorbemerkungen 115 Pflasterdecken, Plattenbeläge,
Einfassungen
1. Allgemeines
1.1 Zementmörtel muss den Anforderungen der DIN 1045-2
Ziffer 5.3.8 entsprechen. Bei Verwendung des Mörtels als
Verbindung von Betonfertigteilen mit Falz darf das Größtkorn
der Gesteinskörnung 1 mm – im Übrigen höchstens 4 mm –
betragen. Die Fugenverbindungsflächen sind vor dem
Aufbringen des Mörtels anzufeuchten. Die Fugenfüllung ist
an den Sichtseiten glatt zu streichen.
1.2 Alle Naturwerksteine müssen aus verwitterungsbeständigem Material bestehen. Alle Naturwerksteine müssen
auf Tonzwischenlagen, Anwitterung und Rosten geprüft
werden. Naturwerksteine aus Basalt sind zusätzlich nach DIN
52106 auf Sonnenbrand zu prüfen.
1.3 Bei Positionen, in denen Granit gefordert wird, gilt
Granodiorit als gleichwertig.
1.4 Bei Borden aus Naturstein der Form A sowie der Form B,
Grösse 6, müssen alle sichtbaren Flächen und die
Stoßflächen gestockt oder sandgestrahlt sein. Die Rückflächen
müssen aufgeraut sein. Bei Borden aus Naturstein der Form A
müssen die oberen 100 mm ebenflächig und rechtwinklig
abgearbeitet sein. Diese Anforderung gilt auch für Naturstein
der Form B, wenn an der Rückseite Pflaster angeschlossen
wird.
1.5 Bordsteine aus Naturstein auf Brücken und anderen
Ingenieurbauwerken: Bordsteine aus Naturstein müssen aus
feinkörnigem, gleichfarbigem Material hergestellt sein. Das
Steinmaterial darf keine Risse, Brüche, Blätterungen, schiefrige
Absonderungen und dergleichen aufweisen. Es muss aus festen,
nicht verwitterten Lagen stammen und darf keine schädlichen
Einsprengungen enthalten. Die Formen und Größen der
Granitbordsteine auf Brücken und anderen Ingenieurbauwerken
entsprechen DIN 482, Form A, jedoch im Sondermaß. Für die
Ausführung der Bordsteinflächen wird festgelegt:
- Vorderflächen auf gesamte Höhe gestockt oder sandgestrahlt.
- Obere Flächen gestockt oder sandgestrahlt.
- Stoßflächen grob bearbeitet.
- Rückflächen bruchrau oder aufgeraut.
Die Länge eines Einzelsteines muss in der Geraden mindestens
1,0 m betragen. Bei Kurven mit Radius größer 25 m können
Einzelsteine mit einer Länge von mindestens 0,80 m verwendet
werden. Bei Kurven mit Radien bis 25 m sind Radiensteine zu
verwenden.
1.6 In Rinnen und Mulden darf die Unebenheit der Oberfläche
innerhalb einer 4 m langen Messstrecke nicht größer als 5 mm
sein. Das gilt auch bei Verwendung von Natursteinen.
1.7 Werden Streifen gleichzeitig als Randeinfassung verwendet,
muss die Rückenstütze wie bei Einfassungen und
Entwässerungsrinnen gemäß DIN 18318 hergestellt werden.
1.8 Wenn hinter Borden und Rinnen keine Flächenbefestigung
vorhanden ist, ist die Rückenstütze nach DIN 18318 auszuführen,
sofern in den Unterlagen des AG nichts anderes enthalten ist. Die
Oberkante der Rückenstütze darf dabei höchstens 10 cm unter
der hinteren Oberkante des Bordes bzw. der Rinne liegen, sofern
in den Unterlagen des AG nichts anderes enthalten ist.
2. Nebenleistungen, Besondere Leistungen: Die nachfolgend
aufgeführten Leistungen gehören zum Leistungsumfang.
2.1 Das Zuarbeiten oder Schneiden von Bord- und
Einfassungssteinen aus Naturstein oder Beton zum
Längenausgleich, soweit er nicht durch Einbauten o.ä. verursacht
wird.
2.2 Das Zuarbeiten oder Schneiden von Natur-, Beton- und
Betonformsteinen in Streifen und Rinnen.
2.3 Das Versetzen von geraden Bord- oder Einfassungssteinen im
Bogen mit Radius größer 12 m.
2.4 Das Herstellen von Baugruben für Borde, Streifen und Rinnen,
wenn die Tragschicht ohne Bindemittel im gleichen Bauvertrag
beauftragt wird.
3. Abrechnung
3.1 Bei Streifen, Rinnen und Mulden vor Bordsteinen und dgl. wird
nach der Länge der Bordsteine abgerechnet. Ansonsten wird nach
der längsten Kante abgerechnet.

#### Abschnitt 10.1 Borde und Einfassungen

**10.1.1 Fundamentgraben herstellen F-Breite ü50-70cm Tiefe ü. 20-30 cm ü. Aush. i. verd.**
StL-Nr. 231153069333
Fundamentgraben für Einfassung, Streifen, Rinnen herstellen. Vorhandene Schichten profilgerecht lösen und
seitlich lagern. Arbeitsraum nach Setzen der Borde bzw.
Herstellen der Einfassung, Streifen, Rinnen verfüllen
und verdichten.
Vorhandene Schicht 'Frostschutzschicht'

Fundamentbreite über 50 bis 70 cm.
Grabentiefe über 20 bis 30 cm.
Überschüssigen Aushub nach Unterlagen des AG aufbereiten, innerhalb der Baustelle fördern, einbauen und verdichten.
Menge: 35,000 m

**10.1.2 Bordstein aufnehmen. Hochbord Beton Fund. Abm. Unt.AG Steine s.+ lagern Verwertung AN**
StL-Nr. 23115031131100
Bordstein aufnehmen.
Bordstein = Hoch- und Rundbordstein aus Beton, Breite
bis 18 cm, Höhe bis 30 cm.
Fundament und Rückenstütze aus Beton aufbrechen. Abmessungen nach Unterlagen des AG.
Wiederverwendbare Bordsteine säubern, auf Paletten stapeln, innerhalb der Baustelle fördern und sortiert lagern.
Nicht wiederverwendbare Bordsteine und übriges Aufbruchgut nach Wahl des AN verwerten.
Menge: 31,000 m

**10.1.3 Bordstein des AG setzen BSt. 15/30-15/25 Fuge Typ A gerader Stein St.gelag. i. Bau. bis 10 cm unt.OK**
StL-Nr. 23115321211119
Bordstein des AG setzen. Breite der Rückenstütze mind.
15 cm.
Bordstein aus Beton ca. 15/30 bis 15/25 cm.
Fuge aus Fugenmörtel Typ A mit Zementmörtel 0/2.
Druckfestigkeit zwischen 40 MPa und 70 MPa im Mittel.
Biegezugfestigkeit mind. 6 MPa im Mittel und mind. 5
MPa im Einzelwert. Widerstand gegen Frost-Taumittel-
Beanspruchung max. 500 g/m2 Masseverlust im Einzelwert
mit dem CDF-Test. Haftzugfestigkeit mind. 1,5 MPa im
Mittel und mind. 1,2 MPa im Einzelwert. Statischer
E-Modul mind. 17000 MPa, max. 22000 MPa im Einzelwert.
Gerader Stein.
Steine lagern innerhalb der Baustelle.
Rückenstütze bis 10 cm unter Oberkante Bordstein. Beton
mit einer Druckfestigkeit (Einzelwert) am Bohrkern von
mind. 12 MPa.
Fundamentbeton 'C25/30'
Menge: 11,000 m

**10.1.4 Bordstein aus Naturstein setzen NBSt. B 6-120 Granit Fuge Typ A gerader Stein**
StL-Nr. 2311531607111099
Bordstein aus Naturstein mit gleichmäßiger Färbung setzen. Breite der Rückenstütze mind. 15 cm.
Bordsteinformat = B 6 - 120.
Bordstein aus Granit.
Fuge aus Fugenmörtel Typ A mit Zementmörtel 0/2.
Druckfestigkeit zwischen 40 MPa und 70 MPa im Mittel.
Biegezugfestigkeit mind. 6 MPa im Mittel und mind. 5
MPa im Einzelwert. Widerstand gegen Frost-Taumittel-
Beanspruchung max. 500 g/m2 Masseverlust im Einzelwert
mit dem CDF-Test. Haftzugfestigkeit mind. 1,5 MPa im
Mittel und mind. 1,2 MPa im Einzelwert. Statischer
E-Modul mind. 17000 MPa, max. 22000 MPa im Einzelwert.
Gerader Stein.
Fundamentbeton 'C25/30'
Menge: 26,000 m

**10.1.5 Bordstein aus Naturstein setzen NBSt. B 6-120 Granit Fuge Typ A Überg./Absenker**
StL-Nr. 2311531607116099
Bordstein aus Naturstein mit gleichmäßiger Färbung setzen. Breite der Rückenstütze mind. 15 cm.
Bordsteinformat = B 6 - 120.
Bordstein aus Granit.
Fuge aus Fugenmörtel Typ A mit Zementmörtel 0/2.
Druckfestigkeit zwischen 40 MPa und 70 MPa im Mittel.
Biegezugfestigkeit mind. 6 MPa im Mittel und mind. 5
MPa im Einzelwert. Widerstand gegen Frost-Taumittel-
Beanspruchung max. 500 g/m2 Masseverlust im Einzelwert
mit dem CDF-Test. Haftzugfestigkeit mind. 1,5 MPa im
Mittel und mind. 1,2 MPa im Einzelwert. Statischer
E-Modul mind. 17000 MPa, max. 22000 MPa im Einzelwert.
Übergangsstein/Absenkungsstein.
Fundamentbeton 'C25/30'
Menge: 4,000 m

#### Abschnitt 10.2 Fugen

**10.2.1 Bewegungsfuge im Fundament herst. Fuge unter Borden**
StL-Nr. 2311550639
Bewegungsfuge im Fundament von Streifen, Rinnen und
Borden mit einer Dicke von 8 mm bis 15 mm herstellen.
Fuge unter Bord.
Bewegungsfuge 'unter Verwendung von Kunststoffhartschaumplatten 10 mm dick herstellen'
Menge: 3,000 St

**10.2.2 Bewegungsfuge in Borden herstellen**
StL-Nr. 2311551699
Bewegungsfuge in einer Dicke von 8 mm bis 15mm in Borden herstellen.
Fugenlänge '10 mm, Fugentiefe 15 mm'

Verfüllen mit 'elastischer Fugenmasse, Unterfüllung aus Kunststoffhartschaumplatten'
Menge: 3,000 St

#### Abschnitt 10.03 Sonstiges

**10.03.1 Fläche aus Rasensteinen herstellen R-Gittersteine schw.geneigte Fl. Bettung SZ 22**
StL-Nr. 2311591211991900
Fläche aus Rasensteinen einschl. Verfüllung herstellen.
Unterlage standfest verdichten. Erdarbeiten werden gesondert vergütet.
Befestigung aus Rasengittersteinen.
Ausführung auf horizontalen bis schwach geneigten
Flächen.
Rasenstein aus 'Beton, 600/400/80, Form rechteckig mit gerader Kante an der 60 cm langen Seite'

Bettung aus Baustoffgemisch 'Beton C25/30, Ausbreitmaßklasse F1, Dicke 20 cm'

Kategorie SZ 22/LA 25.
Verfüllen mit 'Estrichbeton'
Menge: 12,000 m2

**10.03.2 Umpflasterung von Einbauten herst. in Böschung 2-zeilig Nst. 160/160/160 Fundamentbet. XF2 bis 10 cm unt.OK Fuge Typ A**
StL-Nr. 2311590691242101
Umpflasterung von Einbauten in unbefestigten Flächen
herstellen. Abgerechnet wird je Stück Einbauteil.
Einbauteil 'Ablauf DN200'

In Böschung mit Größe und Neigung des Einbauteils nach
Unterlagen des AG.
Umpflasterung 2-zeilig.
Naturstein, Format für Rastermaß des Pflastersteins =
160/160/160 mm.
Beton für Fundament und Rückenstütze mit einer Druckfestigkeit (Einzelwert) am Bohrkern von mind. 12 MPa,
Expositionsklasse XF 2.
Fundament 20 cm dick. Rückenstütze bis 10 cm unter O-
berkante Streifen.
Fuge aus Fugenmörtel Typ A mit Zementmörtel 0/2.
Druckfestigkeit zwischen 40 MPa und 70 MPa im Mittel.
Biegezugfestigkeit mind. 6 MPa im Mittel und mind. 5
MPa im Einzelwert. Widerstand gegen Frost-Taumittel-
Beanspruchung max. 500 g/m2 Masseverlust im Einzelwert
mit dem CDF-Test. Haftzugfestigkeit mind. 1,5 MPa im
Mittel und mind. 1,2 MPa im Einzelwert. Statischer
E-Modul mind. 17000 MPa, max. 22000 MPa im Einzelwert.
Menge: 1,000 St

### Bereich 11 Ingenieurbauten aus Beton und Stahlbeton

#### Abschnitt 11.1 Fertigteile

**11.1.1 Mauerscheiben h = 105 cm**
Mauerscheiben aus Beton liefern und setzen
Betonfestigkeitsklasse C35/44
Expositionsklassen XD1XF2
umseitig gefast
allseitig Sichtbetonklasse SB2
für Lastfälle 1-5b
Höhe 1505 cm
Fußlänge 85 cm
Baulänge 99 cm
Wandstärke 12 cm

Das Herstellen der Gründung aus 50 cm Frostschutzmaterial und 20 cm Magerbeton C12/15 sowie Mörtelbett gehört zum Leistungsumfang.
Menge: 30,000 m

**11.1.2 Schutz- und Dränbahn einbauen**
Schutz- und Dränbahn für erdberührte Bauteile auf Mauerscheiben nach Unterlagen des AG liefern und verlegen, einschließlich aller erforderlichen Nebenarbeiten. Das filterstabile Geotextil muss nach außen bzw. zum Erdreicht ausgerichtet sein. Die Verlegehinweise des Bahnenherstellers sind zu beachten.
Werkstoff: zweischichtiges Schutz- und Dränsystem aus verrottungssicherer Noppenbahn und aufkaschiertem Filtervlies gemäß DIN EN 13252 für Anwendungen nach DIN 4095 und DIN 18533.
Material Noppenbahn: Polyethylen hoher Dichte (HDPE, regeneratfrei), Farbe braun
Material Geotextil: Polypropylen (PP), Farbe grau, Alterungsbeständigkeit EN 13438: 50 Jahre
Dicke: ca. 9 mm
Druckfestigkeit: 500 kN/m²
Dränagekapazität nach DIN EN 12958 (20 kPa hart/weich): für Gradient 1 = ca. 0,6 l/s·m
Abrechnung nach abgewickelter Dichtungsfläche ohne Überlappung.
Menge: 60,000 m²

**11.1.3 Fugenabdichtung rückseitig herstellen**
Fugenabdichtung der Winkelstützmauer im
Hinterfüllungsbereich herstellen.
Die Abdichtung erfolgt mit einer 33 cm breiten,
kaltselbstklebenden Dichtungsbahn (z. B. Ceresit BT 21
„Allwetter“ oder gleichwertig), geeignet für Mauerscheiben und
auch auf feuchtem Untergrund einsetzbar.
Die Dichtungsbahn ist inkl. erforderlicher Grundierung vor dem
Hinterfüllen an der Innenseite der Elemente fachgerecht
aufzubringen.
Menge: 32,000 m

### Bereich 12 Lager, Übergänge, Geländer für Kunstbauten

*Hinweis*
Vorbemerkungen 121 Lager, Übergänge, Geländer
für Kunstbauten
1. Nebenleistungen, Besondere Leistungen: Die
nachfolgend aufgeführten Leistungen gehören zum
Leistungsumfang.
1.1 Baubehelfe, wie z.B. Gerüste, Arbeitsbühnen oder
Schutzeinrichtungen gegen Witterung und zum Schutz
der Umgebung gehören zum Leistungsumfang, soweit
hierfür keine gesonderten OZ vorhanden sind.
1.2 Das Herstellen und Einbauen von Lager- und
Ankerplatten gehört zum vertraglichen
Leistungsumfang im Rahmen der Herstellung und des
Einbaus vom Lagern.
1.3 Der Einbau von Verguß- und Versetzmörtel gehört
zum vertraglichen Leistungsumfang im Rahmen der
Herstellung und des Einbaus vom Lagern.
2. Abrechnung
2.1 Die Länge des Fahrbahnübergangs (ohne
Gesimsbleche) wird in Profilachse horizontal
gemessen.

#### Abschnitt 12.1 Geländer

**12.1.1 Stahlgeländer einbauen Stützwand Füllstabgeländer Verz./EP/PUR**
StL-Nr. 2112131329930091
Geschweißtes Stahlgeländer nach Unterlagen des AG einbauen.
Abgerechnet wird nach Länge des Handlaufs zwischen den
Achsen der Endpfosten bzw. Endstäbe.
Geländer für Stützwand.
Material 'Stahl S235'

Höhe des Geländers '1300 mm'

Ausbildung als Füllstabgeländer.
Verankerung 'seitliche Befestigung der Pfosten mittels Stahlplatte und Bolzenankern bzw. Befestigung oben bei Durchlassbauwerk nach Unterlagen des AG'

Korrosionsschutz: Geländer feuerverzinken, zu beschichtende Flächen sweep-strahlen. Zwischenbeschichtung auf
Epoxidharz-Grundlage nach Blatt 87, Sollschichtdicke 80
mym. Deckbeschichtung auf Polyurethan-Grundlage nach
Blatt 87, Sollschichtdicke 80 mym.
Menge: 36,000 m

### Bereich 13 Verkehrsschilder

*Hinweis*
Vorbemerkungen 130 Verkehrsschilder
1 Nebenleistungen, Besondere Leistungen: Die
nachfolgend aufgeführten Leistungen gehören zum
Leistungsumfang.
1.1 Das Aufstellen der prüffähigen statischen
Berechnungen und der Ausführungszeichnungen
sowie die Prüfung durch einen amtlichen
Prüfingenieur.
1.2 Das in den einschlägigen Positionen zur Montage
erforderliche Kleinmaterial sowie die Abdeckkappen
und Erdanker.
1.3 Die für die Herstellung von Fundamenten
notwendigen Erd- und Betonarbeiten und das
Einbauen der Ankerkörbe.

#### Abschnitt 13.1 Abbau

**13.1.1 Verkehrsschild abbauen Größe bis 1,1 m2 Rohrpf. bis 76,1 Fundament entf. neben d. Fahrbahn säubern u. lagern Boden a.Bst.verf.**
StL-Nr. 2113001110051111
Verkehrsschild ggf. mit Aufstellvorrichtung abbauen.
Schildgröße bis 1,1 m2.
Aufstellvorrichtung = Rohrpfosten, DU bis 76,1 mm abbauen.
Fundament entfernen.
Schild neben der Fahrbahn.
Wieder verwendbare Stoffe säubern, fördern und nach Un-
terlagen des AG lagern. Restliches Abbruchgut nach Wahl
des AN verwerten.
Fundamentlöcher mit Boden aus dem Baubereich flächenhaft verfüllen und verdichten.
Menge: 6,000 St

**13.1.2 Leitpfosten abbauen**
Leitpfosten abbauen einschl. der erforderlichen Erdarbeiten.
Pfostenlöcher entsprechend der sie umgebenden Fläche
schließen.
Sockelleitpfosten mit Sockel,
Material zum Lagerplatz des AG fördern, abladen und
stapeln.
Die wiederverwendbaren Leitpfosten werden von der
Straßenmeisterei abgeholt und bleiben im Eigentum des AG.
Übriges Abbruchgut einer Entsorgung nach Wahl des AN zuführen.
Menge: 3,000 St

### Bereich 14 Durchlassbauwerk

#### Abschnitt 14.1 Baugruben, Leitungsgräben

*Hinweis*
Vorbemerkungen 108 Baugruben, Leitungsgräben
1. Allgemeines
1.1 Die Boden- und Untergrundverhältnisse sind in den
Unterlagen des AG angegeben. Diese Unterlagen gelten
nur für die Aufschlussstellen und die ausgeschriebene
Gründungsart. Aus der Verwertung der Unterlagen für
eine Änderung der Bauwerksgründung nach Art und Lage
sowie für die Gründung von Baubehelfen kann der AN
dem AG gegenüber keine Ansprüche ableiten.
2. Nebenleistungen, Besondere Leistungen: Die
nachfolgend aufgeführten Leistungen gehören zum
Leistungsumfang.
2.1 Das Zwischenlagern des Bodens, soweit es nicht vom
AG angeordnet wird.
3. Abrechnung
3.1 Die Abrechnungstiefe bei Baugruben geht von OK
Gelände aus. Die Abrechnungstiefe bei Boden zwischen
Pfahlköpfen lösen geht von OK Pfahlkopfplatte aus.
3.2 Die Abrechnungstiefe für den Leitungsgrabenaushub
ist für jeden Grabenabschnitt jeweils die planmäßige
Grabentiefe nach DIN EN 1610.
Sofern in der Leistungsposition keine andere Angabe
gemacht wird, ist die Abrechnungstiefe für den
Leitungsgrabenaushub in Dämmen, die im gleichen Auftrag
hergestellt werden, die Dicke der Leitungszone zuzüglich
der nach Angaben des Rohrherstellers statisch
erforderlichen Überdeckung.
3.3 Die Abrechnungstiefe für die Leitungsgrabenverfüllung
ist für jeden Grabenabschnitt die jeweilige Grabentiefe nach
DIN EN 1610 abzüglich der Dicke der Leitungszone. Sofern
in der Leistungsposition keine andere Angabe gemacht wird,
ist die Abrechnungstiefe für die Leitungsgrabenverfüllung in
Dämmen, die im gleichen Auftrag hergestellt werden, die
nach Angaben des Rohrherstellers statisch erforderliche
Überdeckung abzüglich der Dicke der Abdeckung.
3.4 Die Abrechnungsbreite für Leitungsgräben mit
Rohrleitungen ist die Mindestgrabenbreite nach DIN EN 1610,
Tab. 1 und Tab. 2. Maßgeblich für die Abrechnung ist der
jeweils größere Wert aus den Tabellen, sofern in der Position
nichts anderes angegeben ist. Ein ggf. vorhandener Verbau ist
bei der Ermittlung der Abrechnungsbreite nicht zu
berücksichtigen.
3.5 Für Leitungsgräben mit Rohrleitung ist die
Abrechnungslänge die tatsächliche Länge der Rohrleitung. Die
Abrechnungslänge der Rohrleitung ist von diesen Regelungen
nicht betroffen.
Ergänzend gilt folgendes:
- Zweigt die Rohrleitung außerhalb von Schächten von neu
herzustellenden Leitungen, deren Leitungsgraben noch nicht
verfüllt ist, ab, wird von der Achse Hauptrohr gemessen.
- Zweigt die Rohrleitung außerhalb von Schächten von neu
herzustellenden Leitungen ab, deren Leitungsgraben bereits
verfüllt ist, ab, wird zur Herstellung des Anschlusses der
Abrechnungslänge 1,00 m unabhängig vom Durchmesser des
Hauptrohres zugeschlagen, sofern die Verfüllung vom AG
 veranlasst ist.
- Zweigt die Rohrleitung außerhalb von Schächten von
bestehenden Leitungen ab, wird zur Herstellung des
Anschlusses der Abrechnungslänge 1,00 m unabhängig vom
Durchmesser des Hauptrohres zugeschlagen.
- Beginnt die Rohrleitung an einem neu herzustellenden
Straßenablauf, wird der Abrechnungslänge der
Außendurchmessers des Straßenablaufs zugeschlagen.
- Beginnt oder endet die Rohrleitung an einem bestehenden
Schacht, wird der Abrechnungslänge 0,5 m zugeschlagen.
- Endet die Rohrleitung an einem Haus oder sonstigen, nicht
zum Rohrleitungsgraben zählenden baulichen Anlagen, so wird
bis Außenkante der Einführung gemessen.
Wenn die Erdarbeiten für die Schächte nicht gesondert vergütet
werden, gilt ergänzend folgendes:
- Bei Zwischenschächten im Zuge der Rohrleitung erfolgt kein
Zuschlag zur Abrechnungslänge.
- Beginnt oder endet die Rohrleitung an einem neu
herzustellenden Schacht, wird der Abrechnungslänge der
Außendurchmesser des Schachtes und zusätzlich 0,5 m
zugeschlagen.
- Der Außendurchmesser des Schachtes wird je Schacht nur
einmal vergütet. Er wird dem Leitungsgraben zugeschlagen, in
dem das Rohr mit dem größten Durchmesser eingebaut wird.
4. Sonstiges
4.1 Bei Anwendung der KN
108 107 m³ Baugrube herstellen
108 112 m³ Schutzschicht abtragen
108 207 m³ Leitungsgraben herstellen
108 212 m³ Baugrube für Schacht herstellen
108 215 m³ Leitungsgr. m. Schachtbaugr. herst.
108 217 m Leitungsgr. m. Schachtbaugr. herst.
108 222 m Graben für Leitungen herst.
108 912 m³ Suchgraben herstellen
ist als „Baugrubentiefe“, „Endtiefe der Baugrube“ bzw. „Grabentiefe“
die Endstufe der herzustellenden Baugrube bzw. der
auszuhebenden Gräben zu verstehen. Liegt z. B. die Sohle bei
 -3,27 m, so ist der FT „Baugrubentiefe über 3 bis 5 m" zu verwenden.
4.2 Für das Fördern von Boden, Fels, künstlichem Boden und
sonstigen Stoffen innerhalb der Baustelle wird keine Förderweglänge
angegeben, sofern diese Baustoffe im Baustellenbereich gewonnen
werden und dort verbleiben.

**14.1.1 Baugrube herstellen Stützwand Tiefe >1,75-3,00m**
StL-Nr. 24108107943090
Baugrube nach Unterlagen des AG herstellen.
Beschreibung der Homogenbereiche nach Unterlagen des
AG. Verbau wird gesondert vergütet.
Homogenbereiche 'B1 und B2'

Baugrube für Stützwand.
Baugrubentiefe über 1,75 bis 3,00 m.
Aushub 'innerhalb der Baustelle lagern. Überschüssigen Aushub laden, fördern und getrennt nach Homogenbereichen und Belastungsklassen auf Lagerplatz des AG lagern.'
Menge: 18,000 m3

**14.1.2 Boden des AG in Baugrube einbauen Stützwand Abrechng.Auftrag**
StL-Nr. 241081179402
Boden des AG in Baugrube nach Unterlagen des AG einbauen und verdichten einschl. ggf. erforderlicher
Wasserzugabe.
Boden 'innerhalb der Baustelle gelagert, aufnehmen. Material lagenweise (max. 30cm Schütthöhe) einbauen und verdichten. Es darf nur stenfreies Material verwendet werden.'

Baugrube für Stützwand.
Abrechnung nach Auftragsprofilen.
Menge: 5,000 m3

**14.1.3 Baustoff lief.,in Baugrube einbauen grobk. Boden Stützwand Abrechng.Auftrag**
StL-Nr. 241081221401
Baustoff nach Unterlagen des AG liefern, in Baugrube
nach Unterlagen des AG einbauen und verdichten. Einbaudokumentation nach Unterlagen des AG übergeben.
Baustoff = grobkörniger Boden.
Baugrube für Stützwand.
Abrechnung nach Auftragsprofilen.
Menge: 5,000 m3

**14.1.4 Zulage Handschachtung**
Zulage zu allen Aushubpositionen für Handschachtung an Stellen, an denen Baggerarbeiten nicht möglich sind.
Diese Position beinhaltet alle Leistungen für den Erdaushub, wenn ein Maschineneinsatz, auch bei Verwendung kleinerer Geräte, nicht möglich ist.
Erschwernisse in der Abfuhr und in sonstigen Leistungen sind mit der Vergütung der Handschachtung abgegolten.
Menge: 4,000 m3

**14.1.5 Einfache Pumpenanlage einrichten FD bis 10 m3/h Höhe bis 5,0 m Vorflut 20 m**
StL-Nr. 2110910191100100
Einfache Pumpenanlage für offene Wasserhaltung zum Trockenlegen und Freihalten der Baugrube von Wasser sowie
zum Ableiten des geförderten Wassers einrichten. Pumpensumpf nach Wahl des AN herstellen. Der Einsatz umfasst das betriebsbereite Aufbauen innerhalb einer Baugrube, das Abbauen sowie das Herstellen und Beseitigen
der Ableitung zum Vorfluter nach Unterlagen des AG.
Vorhalten und Betreiben werden gesondert vergütet.
Baugrube 'für Winkelstützmauer'

Förderdurchfluss bis 10 m3/h.
Förderhöhe bis 5,00 m.
Entfernung zum Vorfluter bis 20,00 m.
Menge: 1,000 St

#### Abschnitt 14.2 Sicherungsbauweisen

**14.2.1 Umpflasterung von Einbauten herst. in Böschung 2-zeilig bis 10 cm unt.OK**
StL-Nr. 2311590691299199
Umpflasterung von Einbauten in unbefestigten Flächen
herstellen. Abgerechnet wird je Stück Einbauteil.
Einbauteil 'Wellstahldurchlass, lichte Weite: 3,40 m'

In Böschung mit Größe und Neigung des Einbauteils nach
Unterlagen des AG.
Umpflasterung 2-zeilig.
Art und Größe der Pflastersteine 'Material: Granit, bruchrau, mit weitgehend kubischer Form, Steinkantenlänge von 10 bis 30 cm'

Beton für Fundament und Rückenstütze 'C 12/15, Ausbreitmaßklasse F1'

Fundament 20 cm dick. Rückenstütze bis 10 cm unter O-
berkante Streifen.
Fuge 'verfugen mit Fertigzementmörtel, Druckfestigkeit fck,cube des Mörtels min. 25 N/mm2, Zement Art CEM I, max. w/z 0,50, frostbeständig, Ausbreitmaßklasse F5'
Menge: 1,000 St

#### Abschnitt 14.3 Ingenieurbauten aus Beton und Stahl

*Hinweis: Hinweise Stahlbetonarbeiten*
StL-Nr. 18914000
Vorbemerkungen zu LB 914
1. Beton und Zementmörtel
1.1 Die Angaben in Klammern unterhalb von Begriffen
wie z.B. der Druckfestigkeitsklasse und der
Expositionsklasse werden nicht Vertragsbestandteil.
2. Abrechnung
2.1 Bewehrung aus Spannstahl
Für die Ermittlung der Masse der Spannglieder ist
ausschließlich die Spannstahlmasse anzusetzen.
Die Masse der Hüllrohre, der Korrosionsschutzverfüllungen und Verankerungen, etc. bleibt bei der
Massenermittlung unberücksichtigt.

**14.3.1 Unbewehrten Beton herstellen Zum Ausgleichen C12/15 X0 Mit Schalung**
StL-Nr. 22118338321020
Unbewehrten Beton nach Unterlagen des AG herstellen.
Beton zum Ausgleichen von Baugrundunebenheiten.
Druckfestigkeitsklasse C12/15.
Expositionsklasse X0.
Beton einschließlich Schalung herstellen. Schalung vorhalten und beseitigen.
Menge: 4,000 m3

**14.3.2 Beton f. Sauberkeitsschicht herst. C8/10 X0**
StL-Nr. 221183281109
Beton für Sauberkeitsschicht einschließlich ggf. erforderlicher Schalung nach Unterlagen des AG herstellen.
Ggf. erforderliche Schalung vorhalten und beseitigen.
Druckfestigkeitsklasse C8/10.
Expositionsklasse X0.
Dicke 'min. 10cm mit einem allseitigen Überstand von 10 cm über die Fundamentfläche nach Unterlagen des AG herstellen'
Menge: 6,000 m2

**14.3.3 Bew. Beton einschl. Schalung herst. Fundament Stahlbeton C35/45**
StL-Nr. 2211831311599000
Bewehrten Beton einschließlich Schalung nach Unterlagen
des AG herstellen. Schalung vorhalten und beseitigen.
Bewehrung und Traggerüst der Bemessungsklasse B werden
gesondert vergütet.
Bauteil = Fundament.
Art der Verwendung = Stahlbeton.
Druckfestigkeitsklasse C35/45.
Expositionsklasse 'XC2, XD2, XF1'

Zusätzliche Anforderungen 'WA'
Menge: 1,300 m3

**14.3.4 Bew. Beton einschl. Schalung herst. Stützwand Stahlbeton C35/45 XF2, XC4, XD2**
StL-Nr. 2211831371550900
Bewehrten Beton einschließlich Schalung nach Unterlagen
des AG herstellen. Schalung vorhalten und beseitigen.
Bewehrung und Traggerüst der Bemessungsklasse B werden
gesondert vergütet.
Bauteil = Stützwand.
Art der Verwendung = Stahlbeton.
Druckfestigkeitsklasse C35/45.
Expositionsklasse XF2, XC4 und XD2.
Sichtflächenschalung 'aus sägerauen, gefalzten Brettern'
Menge: 1,500 m3

**14.3.5 Betonstahlbewehrun g herstellen**
StL-Nr. 2291820199
Betonstahlbewehrung nach Unterlagen des AG herstellen.
Bauwerksteil(e): 'Fundament und Wand'

Stahlsorte 'BSt 500 S'
Menge: 0,500 t

**14.3.6 Abdichtung herstellen**
Abdichtung für Wellstahlbauwerk nach Unterlagen des AG herstellen.
Abdichtung mit Kunststoffdichtungsbahn.
Bauwerk: Wellstahl-Durchlass Rothbach
Menge: 6,000 m²

### Bereich 15 Trockenbermen

#### Abschnitt 15.1 Bachverrohrung

**15.1.1 Bachverrohrung herstellen**
Bachverrohrung nach Unterlagen des AG entsprechend
bautechnischen Erfordernissen herstellen,
vorhalten, unterhalten und beseitigen.
Bachverrohrung mit einem Mindestdurchflussquerschnitt von
0,51 m² (z.B. 1 Rohr DN 800) nach Wahl des AN herstellen.
Bach/Graben: Rothbach
einschl. Erdarbeiten Fangedämme.
Boden des Homogenbereichs B1 und B2
Beschreibung des Homogenbereichs nach Unterlagen
des AG.
Abgerechnet wird die Länge in Rohrachse. Sollten mehrere
Rohre zur Einhaltung des Mindestdurchflussquerschnittes verlegt werden, wird lediglich die Länge eines Rohres vergütet.
Sämtliche Erd- und Dichtungsarbeiten für den Einbau der
Bachverrohrung sowie eventuell zu erbringende planerische
Leistungen (Hydraulischer Nachweis der Leistungsfähigkeit etc.) sind in den EP einzurechnen und werden nicht gesondert vergütet.
Erschwernisse die sich durch den Einzug bzw. Ausbau, den beengten Platzverhältnissen oder der erforderlichen Lagesicherung ergeben sind in den EP einzurechnen und werden nicht gesondert vergütet. Sofern aufgrund der beengten Platzverhältnisse eine Umverlegung der Bachverrohrung erforderlich wird, wird dies ebenfalls nicht gesondert vergütet.
Menge: 25,000 m

#### Abschnitt 15.2 Trockenbermen herstellen

**15.2.1 Unterwasserbeton herstellen Bewehrt**
StL-Nr. 22118343939900
Beton unter Wasser nach Unterlagen des AG herstellen.
Bauteil 'Bettung für Flächenbefestigung Trockenbermen'

Beton bewehrt. Bewehrung wird gesondert vergütet.
Druckfestigkeitsklasse '35/45'

Expositionsklasse 'XC2, XD2, XF3, XA1'
Menge: 6,000 m3

**15.2.2 Betonstahlbewehrun g herstellen Matten**
StL-Nr. 2291820192
Betonstahlbewehrung nach Unterlagen des AG herstellen.
Bauwerksteil(e): 'Bettung Trockenwetterberme'

Stahlsorte B500A/B Matten
Menge: 0,200 t

**15.2.3 Flächenbef. aus Nat.-stein herst.**
Flächenbefestigung aus Natursteinen,
eingebettet in konstruktiv bewehrten Unterwasserbeton,
profilgemäß nach Unnterlagen des AG herstellen.
Fugen sind mit kleineren Steinen zu verkeilen.
Steinkantenlängen: 20 bis 50 cm
als Trockenberme auf bewehrtem Unterwasserbeton
herstellen.
auf Pflasterbett auf bewwehrten Beton C35/45
verfugen mit Fertigzementmörtel,
Druckfestigkeit fck, cube des Mörtels min. 25 N/mm²,
Zement Art CEM I, max. w/z 0,50,
frost-/tausalzbeständig, Ausbreitmaßklasse F5.
Der bewehrte Unterwasserbeton wird gesondert vergütet.
Menge: 40,000 m²
